# Tutor de estaca de madera para árbol

- Propiedad del archivo: CYPE Ingenieros S.A.
- Formato: FIEBDC-3/2016
- Programa: Generador de precios de la construcción. CYPE Ingenieros, S.A.
- Fecha: 05/04/2024
- Ámbito geográfico: Honduras
- Divisa: HNL
- Costes indirectos: 3 %
- Gastos generales: 13 %
- Beneficio industrial: 6 %
- IVA: 15 %

## J Jardinería

### JD Sistemas de drenaje, sujeción y protección

#### JDT Tutores

**JDT010** Ud Tutor de estaca de madera para árbol.
Entutorado simple de árbol, realizado mediante una estaca, clavada verticalmente en el fondo del hoyo de plantación, sujetando al tronco del árbol mediante dos cinturones elásticos de goma, regulables, de 4 cm de anchura, ejerciendo la función de tutor para mantener el árbol derecho durante su crecimiento.
Incluye: Replanteo y clavado de la estaca. Alineación y sujeción del árbol a la estaca mediante cinta elástica.
Criterio de medición de proyecto: Número de unidades previstas, según documentación gráfica de Proyecto.
Criterio de medición de obra: Se medirá el número de unidades realmente ejecutadas según especificaciones de Proyecto.

| Código | Ud | Descripción | Rendimiento | Precio | Importe |
|---|---|---|---|---|---|
| mt48tut010u | Ud | Estaca rústica de madera de pino tratada en autoclave con Tanalith E, de 10 cm de diámetro y 300 cm de longitud, con terminación en punta. (material) | 1 | 239.3 | 239.300 |
| mt48tut015 | Ud | Cinta elástica de caucho, de 4 cm de anchura, regulable, sin pasador, de 25 cm de longitud, para la sujeción del tronco del árbol al tutor. (material) | 2 | 14.04 | 28.080 |
| mo040 | h | Jardinero. (mano de obra) | 0.175 | 114.04 | 19.957 |
| mo086 | h | Ayudante de jardinero. (mano de obra) | 0.175 | 85.25 | 14.919 |
| % | % | Herramienta menor | 2 % | 302.256 | 6.045 |
|  |  | Costes directos |  |  | 308.301 |

Residuos:
- colocación: mt48tut010u; factor de residuo 0.014

## Recursos

**mt48tut010u** Ud Estaca rústica de madera de pino tratada en autoclave con Tanalith E
Datos técnicos: Coste energético 1111.666 MJ; Emisión de CO2 -17.303 kg; Código LER 17 02 01; Masa del elemento 13.2 kg; Volumen 0.012 m3
Residuos:
- embalaje: re170203 Plástico. (componente de residuo); rendimiento 0.08 kg; Código LER 17 02 03; Masa del elemento 1 kg; Volumen 0.001667 m3
