# Trasplante de frondosa

- Propiedad del archivo: CYPE Ingenieros S.A.
- Formato: FIEBDC-3/2016
- Programa: Generador de precios de la construcción. CYPE Ingenieros, S.A.
- Fecha: 05/04/2024
- Ámbito geográfico: Honduras
- Divisa: HNL
- Costes indirectos: 3 %
- Gastos generales: 13 %
- Beneficio industrial: 6 %
- IVA: 15 %

## J Jardinería

### JS Suministro y plantación de especies

#### JSP Plantación y trasplante de especies

**JSP030** Ud Trasplante de frondosa.
Trasplante de frondosa de hasta 30 cm de perímetro de tronco, ubicada en alcorque, con retrocargadora.
Incluye: Poda de raíces. Poda de ramas. Transporte al lugar de destino. Plantación. Recorte de raíces.
Criterio de medición de proyecto: Número de unidades previstas, según documentación gráfica de Proyecto.
Criterio de medición de obra: Se medirá el número de unidades realmente trasplantadas según especificaciones de Proyecto.

| Código | Ud | Descripción | Rendimiento | Precio | Importe |
|---|---|---|---|---|---|
| mq01ret020b | h | Retrocargadora sobre neumáticos, de 70 kW. (maquinaria) | 1.375 | 922.54 | 1268.493 |
| mq04cag010b | h | Camión con grúa de hasta 10 t. (maquinaria) | 0.22 | 1414.64 | 311.221 |
| mo040 | h | Jardinero. (mano de obra) | 0.747 | 114.04 | 85.188 |
| mo115 | h | Peón de jardinería. (mano de obra) | 3.014 | 82.13 | 247.540 |
| mo086 | h | Ayudante de jardinero. (mano de obra) | 3.014 | 85.25 | 256.944 |
| % | % | Herramienta menor | 2 % | 2169.386 | 43.388 |
|  |  | Costes directos |  |  | 2212.774 |
