# Cubrición protectora sobre macizo existente

- Propiedad del archivo: CYPE Ingenieros S.A.
- Formato: FIEBDC-3/2016
- Programa: Generador de precios de la construcción. CYPE Ingenieros, S.A.
- Fecha: 05/04/2024
- Ámbito geográfico: Honduras
- Divisa: HNL
- Costes indirectos: 3 %
- Gastos generales: 13 %
- Beneficio industrial: 6 %
- IVA: 15 %

## J Jardinería

### JT Decoración y tratamiento de superficies

#### JTO Superficies de materiales orgánicos

**JTO010** m² Cubrición protectora sobre macizo existente.
Cubrición protectora sobre macizo existente, realizada mediante extendido de astillas de madera de pino tratadas con fungicidas, con medios manuales, hasta formar una capa uniforme de 10 cm de espesor mínimo.
Incluye: Extendido de la capa de protección. Riego.
Criterio de medición de proyecto: Superficie medida en proyección horizontal, según documentación gráfica de Proyecto.
Criterio de medición de obra: Se medirá, en proyección horizontal, la superficie realmente ejecutada según especificaciones de Proyecto.

| Código | Ud | Descripción | Rendimiento | Precio | Importe |
|---|---|---|---|---|---|
| mt48mod020 | m³ | Astillas de madera de pino tratadas con fungicidas, para protección y decoración de superficies. (material) | 0.1 | 870.98 | 87.098 |
| mt08aaa010a | m³ | Agua. (material) | 0.006 | 39 | 0.234 |
| mo040 | h | Jardinero. (mano de obra) | 0.012 | 114.04 | 1.368 |
| mo086 | h | Ayudante de jardinero. (mano de obra) | 0.06 | 85.25 | 5.115 |
| % | % | Herramienta menor | 2 % | 93.815 | 1.876 |
|  |  | Costes directos |  |  | 95.691 |

## Recursos

**mt08aaa010a** m³ Agua
Datos técnicos: Coste energético 60.000 MJ; Emisión de CO2 30.000 kg
