# Borde de puntas de traviesas de madera

- Propiedad del archivo: CYPE Ingenieros S.A.
- Formato: FIEBDC-3/2016
- Programa: Generador de precios de la construcción. CYPE Ingenieros, S.A.
- Fecha: 05/04/2024
- Ámbito geográfico: Honduras
- Divisa: HNL
- Costes indirectos: 3 %
- Gastos generales: 13 %
- Beneficio industrial: 6 %
- IVA: 15 %

## M Firmes y pavimentos urbanos

### ML Bordes y límites de pavimentos

#### MLD Bordes

**MLD020** m Borde de puntas de traviesas de madera.
Formación de borde y límite de pavimento mediante puntas de traviesas de madera de pino, de 20x10 cm y 35 cm de altura, tratada en autoclave con sales hidrosolubles, con clase de uso 4, hincadas en el terreno, sobresaliendo 15 cm del suelo. Incluso replanteo, excavación manual del terreno, selección y corte de traviesas, relleno y compactación del terreno contiguo al borde ya colocado y eliminación y limpieza del material sobrante.
Incluye: Replanteo. Excavación y preparación del terreno. Presentación, aplomado y nivelación. Hincado de las puntas de traviesas en el terreno. Relleno de la zanja y compactación del terreno. Eliminación y limpieza del material sobrante.
Criterio de medición de proyecto: Longitud medida según documentación gráfica de Proyecto.
Criterio de medición de obra: Se medirá la longitud realmente ejecutada según especificaciones de Proyecto.

| Código | Ud | Descripción | Rendimiento | Precio | Importe |
|---|---|---|---|---|---|
| mt18bma010b | m | Traviesa de madera de pino, de 20x10 cm, tratada en autoclave con sales hidrosolubles, con clase de uso 4. (material) | 1.785 | 233.56 | 416.905 |
| mo041 | h | Albañil de obra civil. (mano de obra) | 0.603 | 114.04 | 68.766 |
| mo087 | h | Ayudante de albañil de obra civil. (mano de obra) | 0.964 | 85.25 | 82.181 |
| % | % | Herramienta menor | 2 % | 567.852 | 11.357 |
|  |  | Costes directos |  |  | 579.209 |

Residuos:
- colocación: mt18bma010b Traviesa de madera de pino, de 20x10 cm, tratada en autoclave con sales hidrosolubles, con clase de uso 4; factor de residuo 0.00992418

## Recursos

**mt18bma010b** m Traviesa de madera de pino, de 20x10 cm, tratada en autoclave con sales hidrosolubles, con clase de uso 4
Datos técnicos: Coste energético 682.250 MJ; Emisión de CO2 -20.778 kg; Código LER 17 02 01; Masa del elemento 11 kg; Volumen 0.01 m3
Residuos:
- embalaje: re170203 Plástico. (componente de residuo); rendimiento 0.003 kg; Código LER 17 02 03; Masa del elemento 1 kg; Volumen 0.001667 m3
