# Marca vial transversal

- Propiedad del archivo: CYPE Ingenieros S.A.
- Formato: FIEBDC-3/2016
- Programa: Generador de precios de la construcción. CYPE Ingenieros, S.A.
- Fecha: 05/04/2024
- Ámbito geográfico: Honduras
- Divisa: HNL
- Costes indirectos: 3 %
- Gastos generales: 13 %
- Beneficio industrial: 6 %
- IVA: 15 %

## M Firmes y pavimentos urbanos

### MS Señalización vial

#### MSH Señalización horizontal

**MSH020** m Marca vial transversal.
Aplicación mecánica con máquina de accionamiento manual de pintura alcídica color blanco, para marca vial transversal discontinua, de 50 cm de anchura, para paso para peatones y paso para ciclistas. Incluso microesferas de vidrio, para conseguir efecto retrorreflectante en seco.
Incluye: Barrido mediante barredora mecánica. Premarcaje. Aplicación mecánica de la mezcla con máquina de accionamiento manual.
Criterio de medición de proyecto: Longitud medida según documentación gráfica de Proyecto.
Criterio de medición de obra: Se medirá, a cinta corrida, la longitud realmente ejecutada según especificaciones de Proyecto.

| Código | Ud | Descripción | Rendimiento | Precio | Importe |
|---|---|---|---|---|---|
| mt27mvh030a | kg | Pintura alcídica color blanco. (material) | 0.252 | 94.82 | 23.895 |
| mt27mvh100a | kg | Microesferas de vidrio. (material) | 0.168 | 47.1 | 7.913 |
| mq11bar010 | h | Barredora remolcada con motor auxiliar. (maquinaria) | 0.001 | 1503.72 | 1.504 |
| mq08war010a | h | Máquina manual, para pintar marcas viales sobre la calzada. (maquinaria) | 0.006 | 757.84 | 4.547 |
| mo041 | h | Albañil de obra civil. (mano de obra) | 0.023 | 114.04 | 2.623 |
| mo087 | h | Ayudante de albañil de obra civil. (mano de obra) | 0.012 | 85.25 | 1.023 |
| % | % | Herramienta menor | 2 % | 41.505 | 0.830 |
|  |  | Costes directos |  |  | 42.335 |

Residuos:
- colocación: mt27mvh030a Pintura alcídica color blanco; factor de residuo 0.055
- colocación: mt27mvh100a Microesferas de vidrio; factor de residuo 0.011

## Recursos

**mt27mvh030a** kg Pintura alcídica color blanco
Datos técnicos: Coste energético 27.070 MJ; Emisión de CO2 1.204 kg; Código LER 08 01 11; Masa del elemento 1 kg; Volumen 0.001111 m3
Residuos:
- embalaje: re170203 Plástico. (componente de residuo); rendimiento 0.032 kg; Código LER 17 02 03; Masa del elemento 1 kg; Volumen 0.001667 m3

**mt27mvh100a** kg Microesferas de vidrio
Datos técnicos: Coste energético 14.960 MJ; Emisión de CO2 1.120 kg; Código LER 17 02 02; Masa del elemento 1 kg; Volumen 0.001 m3
