# Marca vial transversal

- Propiedad del archivo: CYPE Ingenieros S.A.
- Formato: FIEBDC-3/2016
- Programa: Generador de precios de la construcción. CYPE Ingenieros, S.A.
- Fecha: 05/04/2024
- Ámbito geográfico: Honduras
- Divisa: HNL
- Costes indirectos: 3 %
- Gastos generales: 13 %
- Beneficio industrial: 6 %
- IVA: 15 %

## M Firmes y pavimentos urbanos

### MS Señalización vial

#### MSH Señalización horizontal

**MSH020** m Marca vial transversal.
Aplicación manual de pintura plástica para exterior, a base de resinas acrílicas, color blanco, acabado satinado, textura lisa, para marca vial transversal discontinua, de 40 cm de anchura, para línea de ceda el paso. Incluso microesferas de vidrio, para conseguir efecto retrorreflectante en seco y con humedad o lluvia.
Incluye: Barrido mediante barredora mecánica. Premarcaje. Aplicación manual de la mezcla.
Criterio de medición de proyecto: Longitud medida según documentación gráfica de Proyecto.
Criterio de medición de obra: Se medirá, a cinta corrida, la longitud realmente ejecutada según especificaciones de Proyecto.

| Código | Ud | Descripción | Rendimiento | Precio | Importe |
|---|---|---|---|---|---|
| mt27mvp010e | l | Pintura plástica para exterior, a base de resinas acrílicas, color blanco, acabado satinado, textura lisa (material) | 0.08 | 497.05 | 39.764 |
| mt27mvh100b | kg | Microesferas de vidrio. (material) | 0.05 | 65.94 | 3.297 |
| mo041 | h | Albañil de obra civil. (mano de obra) | 0.03 | 114.04 | 3.421 |
| mo087 | h | Ayudante de albañil de obra civil. (mano de obra) | 0.016 | 85.25 | 1.364 |
| % | % | Herramienta menor | 2 % | 47.846 | 0.957 |
|  |  | Costes directos |  |  | 48.803 |

Residuos:
- colocación: mt27mvp010e Pintura plástica para exterior, a base de resinas acrílicas, color blanco, acabado satinado, textura lisa; factor de residuo 0.0275
- colocación: mt27mvh100b Microesferas de vidrio; factor de residuo 0.011

## Recursos

**mt27mvp010e** l Pintura plástica para exterior, a base de resinas acrílicas, color blanco, acabado satinado, textura lisa
Datos técnicos: Coste energético 31.337 MJ; Emisión de CO2 1.599 kg; Código LER 08 01 11; Masa del elemento 1.7 kg; Volumen 0.001889 m3
Residuos:
- embalaje: re170203 Plástico. (componente de residuo); rendimiento 0.032 kg; Código LER 17 02 03; Masa del elemento 1 kg; Volumen 0.001667 m3

**mt27mvh100b** kg Microesferas de vidrio
Datos técnicos: Coste energético 14.960 MJ; Emisión de CO2 1.120 kg; Código LER 17 02 02; Masa del elemento 1 kg; Volumen 0.001 m3
