# Marca vial de rebordeo

- Propiedad del archivo: CYPE Ingenieros S.A.
- Formato: FIEBDC-3/2016
- Programa: Generador de precios de la construcción. CYPE Ingenieros, S.A.
- Fecha: 05/04/2024
- Ámbito geográfico: Honduras
- Divisa: HNL
- Costes indirectos: 3 %
- Gastos generales: 13 %
- Beneficio industrial: 6 %
- IVA: 15 %

## M Firmes y pavimentos urbanos

### MS Señalización vial

#### MSH Señalización horizontal

**MSH040** m Marca vial de rebordeo.
Aplicación mecánica con máquina de accionamiento manual de pintura alcídica color negro, para marca vial de rebordeo, de 50 cm de anchura.
Incluye: Barrido mediante barredora mecánica. Aplicación mecánica de la mezcla con máquina de accionamiento manual.
Criterio de medición de proyecto: Longitud medida según documentación gráfica de Proyecto.
Criterio de medición de obra: Se medirá la longitud realmente ejecutada según especificaciones de Proyecto.

| Código | Ud | Descripción | Rendimiento | Precio | Importe |
|---|---|---|---|---|---|
| mt27mvh030c | kg | Pintura alcídica color negro. (material) | 0.36 | 94.82 | 34.135 |
| mq11bar010 | h | Barredora remolcada con motor auxiliar. (maquinaria) | 0.001 | 1503.72 | 1.504 |
| mq08war010a | h | Máquina manual, para pintar marcas viales sobre la calzada. (maquinaria) | 0.006 | 757.84 | 4.547 |
| mo041 | h | Albañil de obra civil. (mano de obra) | 0.019 | 114.04 | 2.167 |
| mo087 | h | Ayudante de albañil de obra civil. (mano de obra) | 0.01 | 85.25 | 0.853 |
| % | % | Herramienta menor | 2 % | 43.206 | 0.864 |
|  |  | Costes directos |  |  | 44.070 |

Residuos:
- colocación: mt27mvh030c Pintura alcídica color negro; factor de residuo 0.055

## Recursos

**mt27mvh030c** kg Pintura alcídica color negro
Datos técnicos: Coste energético 27.070 MJ; Emisión de CO2 1.204 kg; Código LER 08 01 11; Masa del elemento 1 kg; Volumen 0.001111 m3
Residuos:
- embalaje: re170203 Plástico. (componente de residuo); rendimiento 0.032 kg; Código LER 17 02 03; Masa del elemento 1 kg; Volumen 0.001667 m3
