# Portería de fútbol

- Propiedad del archivo: CYPE Ingenieros S.A.
- Formato: FIEBDC-3/2016
- Programa: Generador de precios de la construcción. CYPE Ingenieros, S.A.
- Fecha: 11/11/2025
- Ámbito geográfico: Honduras
- Divisa: HNL
- Costes indirectos: 3 %
- Gastos generales: 13 %
- Beneficio industrial: 6 %
- IVA: 15 %

## T Equipamiento urbano

### TD Equipamientos deportivos

#### TDG Juegos deportivos

**TDG110** Ud Portería de fútbol.
Portería fija de fútbol 7 o fútbol 8 de 6 m de base y 2 m de altura formada por: postes y larguero de sección circular de 100 mm de diámetro, de acero, acabado con barniz de poliuretano, color blanco y red de polietileno con cuerdas de 3,5 mm de diámetro con soportes de poliamida para sujeción de la red a la portería, colocación con taco químico, arandela y tornillo sobre una base de concreto f'c=210 kg/cm² (3000 psi), clase de exposición F0 S0 P0 C0, tamaño máximo del agregado 19 mm, consistencia plástica.
Criterio de valoración económica: El precio incluye la excavación.
Incluye: Replanteo. Excavación con medios manuales. Fundido de la base de apoyo. Colocación.
Criterio de medición de proyecto: Número de unidades previstas, según documentación gráfica de Proyecto.
Criterio de medición de obra: Se medirá el número de unidades realmente ejecutadas según especificaciones de Proyecto.

| Código | Ud | Descripción | Rendimiento | Precio | Importe |
|---|---|---|---|---|---|
| mt52dep320f | Ud | Portería fija de fútbol 7 o fútbol 8 de 6 m de base y 2 m de altura formada por: postes y larguero de sección circular de 100 mm de diámetro, de acero, acabado con barniz de poliuretano, color blanco y red de polietileno con cuerdas de 3,5 mm de diámetro con soportes de poliamida para sujeción de la red a la portería, incluso botes de acero para empotrar los postes. (material) | 1 | 21363.56 | 21363.560 |
| mt10hmf110akc | m³ | Concreto simple f'c=210 kg/cm² (3000 psi), clase de exposición F0 S0 P0 C0, tamaño máximo del agregado 19 mm, consistencia plástica, premezclado, según ACI 318. (material) | 0.6 | 2672.78 | 1603.668 |
| mo041 | h | Albañil de obra civil. (mano de obra) | 2.11 | 120.58 | 254.424 |
| mo087 | h | Ayudante de albañil de obra civil. (mano de obra) | 2.11 | 90.13 | 190.174 |
| mo011 | h | Montador. (mano de obra) | 0.904 | 123.93 | 112.033 |
| mo080 | h | Ayudante de montador. (mano de obra) | 0.904 | 90.13 | 81.478 |
| % | % | Herramienta menor | 2 % | 23605.337 | 472.107 |
|  |  | Costes directos |  |  | 24077.444 |

Residuos:
- colocación: mt10hmf110akc; factor de residuo 0.00147727

## Recursos

**mt52dep320f** Ud Portería fija de fútbol 7 o fútbol 8 de 6 m de base y 2 m de altura formada por: postes y larguero de sección circular
Datos técnicos: Coste energético 1233.250 MJ; Emisión de CO2 51.685 kg
Residuos:
- embalaje: re150101 Envases de papel y cartón. (componente de residuo); rendimiento 3.585 kg; Código LER 15 01 01; Masa del elemento 1 kg; Volumen 0.001333 m3

**mt10hmf110akc** m³ Concreto simple f'c=210 kg/cm² (3000 psi)
Datos técnicos: Coste energético 1840.000 MJ; Emisión de CO2 230.000 kg; Código LER 17 01 01; Masa del elemento 2300 kg; Volumen 1.533333 m3
