# Arenero

- Propiedad del archivo: CYPE Ingenieros S.A.
- Formato: FIEBDC-3/2016
- Programa: Generador de precios de la construcción. CYPE Ingenieros, S.A.
- Fecha: 05/04/2024
- Ámbito geográfico: Honduras
- Divisa: HNL
- Costes indirectos: 3 %
- Gastos generales: 13 %
- Beneficio industrial: 6 %
- IVA: 15 %

## T Equipamiento urbano

### TJ Áreas de juegos infantiles

#### TJJ Juegos infantiles

**TJJ010** Ud Arenero.
Arenero de placas de polietileno de alta densidad, de 1,50x1,50 m, para niños de 1 a 6 años, con zona de seguridad de 19,00 m² y 0,30 m de altura libre de caída. Colocación en obra: con tacos químicos, sobre una base de concreto. Incluso arena para relleno interior del juego infantil.
Incluye: Replanteo. Excavación. Fundido de la base de apoyo. Fijación del juego infantil. Vertido de la arena.
Criterio de medición de proyecto: Número de unidades previstas, según documentación gráfica de Proyecto.
Criterio de medición de obra: Se medirá el número de unidades realmente ejecutadas según especificaciones de Proyecto.

| Código | Ud | Descripción | Rendimiento | Precio | Importe |
|---|---|---|---|---|---|
| mt10hmf110akc | m³ | Concreto simple f'c=210 kg/cm² (3000 psi), clase de exposición F0 S0 P0 C0, tamaño máximo del agregado 19 mm, consistencia plástica, premezclado, según ACI 318. (material) | 0.35 | 2666.88 | 933.408 |
| mt50spl105b | Ud | Fijación compuesta por taco químico, arandela y tornillo de acero. (material) | 8 | 148.26 | 1186.080 |
| mt52jig010a | Ud | Arenero de placas de polietileno de alta densidad, de 1,50x1,50 m, para niños de 1 a 6 años, con zona de seguridad de 19,00 m² y 0,30 m de altura libre de caída, con elementos de fijación. (material) | 1 | 33310.28 | 33310.280 |
| mt01arp021b | m³ | Arena de granulometría comprendida entre 0,2 y 2 mm, sin partículas de lodo ni de arcilla, para áreas de juegos infantiles. (material) | 0.338 | 1104.22 | 373.226 |
| mo041 | h | Albañil de obra civil. (mano de obra) | 3.014 | 114.04 | 343.717 |
| mo087 | h | Ayudante de albañil de obra civil. (mano de obra) | 3.014 | 85.25 | 256.944 |
| % | % | Herramienta menor | 2 % | 36403.655 | 728.073 |
|  |  | Costes directos |  |  | 37131.728 |

Residuos:
- colocación: mt10hmf110akc; factor de residuo 0.00147727
- colocación: mt01arp021b; factor de residuo 0.003

## Recursos

**mt10hmf110akc** m³ Concreto simple f'c=210 kg/cm² (3000 psi)
Datos técnicos: Coste energético 1840.000 MJ; Emisión de CO2 230.000 kg; Código LER 17 01 01; Masa del elemento 2300 kg; Volumen 1.533333 m3

**mt52jig010a** Ud Arenero de placas de polietileno de alta densidad
Datos técnicos: Coste energético 20144.926 MJ; Emisión de CO2 714.493 kg
Residuos:
- embalaje: re150101 Envases de papel y cartón. (componente de residuo); rendimiento 0.086 kg; Código LER 15 01 01; Masa del elemento 1 kg; Volumen 0.001333 m3

**mt01arp021b** m³ Arena de granulometría comprendida entre 0,2 y 2 mm
Datos técnicos: Coste energético 146.250 MJ; Emisión de CO2 7.800 kg; Código LER 01 04 09; Masa del elemento 1950 kg; Volumen 1.21875 m3
