# Columpio

- Propiedad del archivo: CYPE Ingenieros S.A.
- Formato: FIEBDC-3/2016
- Programa: Generador de precios de la construcción. CYPE Ingenieros, S.A.
- Fecha: 05/04/2024
- Ámbito geográfico: Honduras
- Divisa: HNL
- Costes indirectos: 3 %
- Gastos generales: 13 %
- Beneficio industrial: 6 %
- IVA: 15 %

## T Equipamiento urbano

### TJ Áreas de juegos infantiles

#### TJJ Juegos infantiles

**TJJ030** Ud Columpio.
Columpio de tubo de acero pintado al horno, de 4 plazas, para niños de 6 a 12 años, con zona de seguridad de 46,50 m² y 1,70 m de altura libre de caída. Colocación en obra: con tacos químicos, sobre una superficie base.
Criterio de valoración económica: El precio no incluye la superficie base.
Incluye: Replanteo. Fijación del juego infantil.
Criterio de medición de proyecto: Número de unidades previstas, según documentación gráfica de Proyecto.
Criterio de medición de obra: Se medirá el número de unidades realmente ejecutadas según especificaciones de Proyecto.

| Código | Ud | Descripción | Rendimiento | Precio | Importe |
|---|---|---|---|---|---|
| mt50spl105b | Ud | Fijación compuesta por taco químico, arandela y tornillo de acero. (material) | 8 | 148.26 | 1186.080 |
| mt52jig030ii | Ud | Columpio de tubo de acero pintado al horno, de 4 plazas, con colgadores de poliamida, asientos de poliuretano y rodamientos y cadenas de acero inoxidable, para niños de 6 a 12 años, con zona de seguridad de 46,50 m² y 1,70 m de altura libre de caída, con elementos de fijación. Y. (material) | 1 | 96229.68 | 96229.680 |
| mo041 | h | Albañil de obra civil. (mano de obra) | 4.822 | 114.04 | 549.901 |
| mo087 | h | Ayudante de albañil de obra civil. (mano de obra) | 4.822 | 85.25 | 411.076 |
| % | % | Herramienta menor | 2 % | 98376.737 | 1967.535 |
|  |  | Costes directos |  |  | 100344.272 |

## Recursos

**mt52jig030ii** Ud Columpio de tubo de acero pintado al horno
Datos técnicos: Coste energético 2267.842 MJ; Emisión de CO2 135.337 kg
Residuos:
- embalaje: re150101 Envases de papel y cartón. (componente de residuo); rendimiento 4.198 kg; Código LER 15 01 01; Masa del elemento 1 kg; Volumen 0.001333 m3
