# Banco de resinas

- Propiedad del archivo: CYPE Ingenieros S.A.
- Formato: FIEBDC-3/2016
- Programa: Generador de precios de la construcción. CYPE Ingenieros, S.A.
- Fecha: 05/04/2024
- Ámbito geográfico: Honduras
- Divisa: HNL
- Costes indirectos: 3 %
- Gastos generales: 13 %
- Beneficio industrial: 6 %
- IVA: 15 %

## T Equipamiento urbano

### TM Mobiliario urbano

#### TMB Bancos, sillas y mesas

**TMB030** Ud Banco de resinas.
Banco modelo NeoRomántico Color "SANTA & COLE", de 63x79x300 cm, con asiento y respaldo de perfiles de polímero técnico extrusionado con fibras vegetales de color marrón y cuerpo estructural con apoyabrazos de fundición de polímero técnico con fibra de vidrio de color gris, fijado a una superficie soporte con elementos de anclaje.
Criterio de valoración económica: El precio no incluye la superficie soporte.
Incluye: Replanteo. Montaje. Eliminación y limpieza del material sobrante.
Criterio de medición de proyecto: Número de unidades previstas, según documentación gráfica de Proyecto.
Criterio de medición de obra: Se medirá el número de unidades realmente ejecutadas según especificaciones de Proyecto.

| Código | Ud | Descripción | Rendimiento | Precio | Importe |
|---|---|---|---|---|---|
| mt52bsc040k | Ud | Banco modelo NeoRomántico Color "SANTA & COLE", de 63x79x300 cm, con asiento y respaldo de perfiles de polímero técnico extrusionado con fibras vegetales de color marrón y cuerpo estructural con apoyabrazos de fundición de polímero técnico con fibra de vidrio de color gris, incluso pernos de anclaje. (material) | 1 | 27432 | 27432.000 |
| mt09reh330 | kg | Mortero de resina epoxi con arena de sílice, de endurecimiento rápido, para relleno de anclajes. (material) | 0.2 | 126.08 | 25.216 |
| mo041 | h | Albañil de obra civil. (mano de obra) | 0.639 | 114.04 | 72.872 |
| mo087 | h | Ayudante de albañil de obra civil. (mano de obra) | 0.639 | 85.25 | 54.475 |
| % | % | Herramienta menor | 2 % | 27584.563 | 551.691 |
|  |  | Costes directos |  |  | 28136.254 |

Residuos:
- colocación: mt09reh330 Mortero de resina epoxi con arena de sílice, de endurecimiento rápido, para relleno de anclajes; factor de residuo 0.042925

## Recursos

**mt52bsc040k** Ud Banco modelo NeoRomántico Color "SANTA & COLE"
Datos técnicos: Coste energético 6596.656 MJ; Emisión de CO2 327.666 kg
Residuos:
- embalaje: re150101 Envases de papel y cartón. (componente de residuo); rendimiento 0.18 kg; Código LER 15 01 01; Masa del elemento 1 kg; Volumen 0.001333 m3
- embalaje: re170203 Plástico. (componente de residuo); rendimiento 0.09 kg; Código LER 17 02 03; Masa del elemento 1 kg; Volumen 0.001667 m3

**mt09reh330** kg Mortero de resina epoxi con arena de sílice, de endurecimiento rápido, para relleno de anclajes
Datos técnicos: Coste energético 2.251 MJ; Emisión de CO2 0.184 kg; Código LER 17 09 04; Masa del elemento 1 kg; Volumen 0.000667 m3
Residuos:
- embalaje: re170203 Plástico; rendimiento 0.003 kg
