# Elemento de mobiliario urbano

- Propiedad del archivo: CYPE Ingenieros S.A.
- Formato: FIEBDC-3/2016
- Programa: Generador de precios de la construcción. CYPE Ingenieros, S.A.
- Fecha: 25/06/2025
- Ámbito geográfico: Honduras
- Divisa: HNL
- Costes indirectos: 3 %
- Gastos generales: 13 %
- Beneficio industrial: 6 %
- IVA: 15 %

## T Equipamiento urbano

### TM Mobiliario urbano

#### TMB Bancos, sillas y mesas

**TMB080** Ud Elemento de mobiliario urbano.
Asiento, de 1500x600x450 cm, de concreto prefabricado acabado con tratamiento antigrafiti, color blanco.
Incluye: Replanteo. Colocación.
Criterio de medición de proyecto: Número de unidades previstas, según documentación gráfica de Proyecto.
Criterio de medición de obra: Se medirá el número de unidades realmente ejecutadas según especificaciones de Proyecto.

| Código | Ud | Descripción | Rendimiento | Precio | Importe |
|---|---|---|---|---|---|
| mt52mug219ga | Ud | Asiento, de 1500x600x450 cm, de concreto prefabricado acabado con tratamiento antigrafiti, color blanco. (material) | 1 | 10045.96 | 10045.960 |
| mq04cag010a | h | Camión con grúa de hasta 6 t. (maquinaria) | 0.693 | 1252.57 | 868.031 |
| mo041 | h | Albañil de obra civil. (mano de obra) | 0.759 | 120.58 | 91.520 |
| mo087 | h | Ayudante de albañil de obra civil. (mano de obra) | 0.759 | 90.13 | 68.409 |
| % | % | Herramienta menor | 2 % | 11073.920 | 221.478 |
|  |  | Costes directos |  |  | 11295.398 |

## Recursos

**mt52mug219ga** Ud Asiento, de 1500x600x450 cm, de concreto prefabricado acabado con tratamiento antigrafiti, color blanco
Datos técnicos: Coste energético 1685.078 MJ; Emisión de CO2 135.173 kg
Residuos:
- embalaje: re150101 Envases de papel y cartón. (componente de residuo); rendimiento 1.403 kg; Código LER 15 01 01; Masa del elemento 1 kg; Volumen 0.001333 m3
