# Contenedor de carga vertical, de polietileno

- Propiedad del archivo: CYPE Ingenieros S.A.
- Formato: FIEBDC-3/2016
- Programa: Generador de precios de la construcción. CYPE Ingenieros, S.A.
- Fecha: 05/04/2024
- Ámbito geográfico: Honduras
- Divisa: HNL
- Costes indirectos: 3 %
- Gastos generales: 13 %
- Beneficio industrial: 6 %
- IVA: 15 %

## T Equipamiento urbano

### TM Mobiliario urbano

#### TMC Contenedores

**TMC020** Ud Contenedor de carga vertical, de polietileno.
Contenedor tipo iglú de carga vertical de polietileno de alta densidad para recogida selectiva de papel y cartón, de 3000 l de capacidad y 880 kg de carga máxima, de base circular de 1840 mm de diámetro y 1760 mm de altura, color azul, provisto de puerta de descarga para vaciado sobre camión, enganche metálico para elevación y bocas de carga con refuerzo exterior para evitar la entrada de agua.
Incluye: Descarga en obra. Montaje.
Criterio de medición de proyecto: Número de unidades previstas, según documentación gráfica de Proyecto.
Criterio de medición de obra: Se medirá el número de unidades realmente ejecutadas según especificaciones de Proyecto.

| Código | Ud | Descripción | Rendimiento | Precio | Importe |
|---|---|---|---|---|---|
| mt52muc020xf | Ud | Contenedor tipo iglú de carga vertical de polietileno de alta densidad para recogida selectiva de papel y cartón, de 3000 l de capacidad y 880 kg de carga máxima, de base circular de 1840 mm de diámetro y 1760 mm de altura, color azul, resistente a los rayos ultravioleta, a la intemperie, a las soluciones ácidas y alcalinas, a hongos y bacterias y a detergentes, provisto de puerta de descarga para vaciado sobre camión, enganche metálico para elevación y bocas de carga con refuerzo exterior para evitar la entrada de agua. (material) | 1 | 22098 | 22098.000 |
| mq04cag010a | h | Camión con grúa de hasta 6 t. (maquinaria) | 0.22 | 1249.17 | 274.817 |
| mo087 | h | Ayudante de albañil de obra civil. (mano de obra) | 0.241 | 85.25 | 20.545 |
| % | % | Herramienta menor | 2 % | 22393.362 | 447.867 |
|  |  | Costes directos |  |  | 22841.229 |

## Recursos

**mt52muc020xf** Ud Contenedor tipo iglú de carga vertical de polietileno de alta densidad para recogida selectiva de papel y cartón
Datos técnicos: Coste energético 10170.217 MJ; Emisión de CO2 288.093 kg
Residuos:
- embalaje: re170203 Plástico. (componente de residuo); rendimiento 0.624 kg; Código LER 17 02 03; Masa del elemento 1 kg; Volumen 0.001667 m3
