# Macetera de concreto prefabricado

- Propiedad del archivo: CYPE Ingenieros S.A.
- Formato: FIEBDC-3/2016
- Programa: Generador de precios de la construcción. CYPE Ingenieros, S.A.
- Fecha: 30/10/2024
- Ámbito geográfico: Honduras
- Divisa: HNL
- Costes indirectos: 3 %
- Gastos generales: 13 %
- Beneficio industrial: 6 %
- IVA: 15 %

## T Equipamiento urbano

### TM Mobiliario urbano

#### TMJ Maceteras

**TMJ050** Ud Macetera de concreto prefabricado.
Macetera circular de concreto prefabricado, de 130 cm de diámetro y 65 cm de altura.
Incluye: Colocación de la macetera. Eliminación y limpieza del material sobrante.
Criterio de medición de proyecto: Número de unidades previstas, según documentación gráfica de Proyecto.
Criterio de medición de obra: Se medirá el número de unidades realmente ejecutadas según especificaciones de Proyecto.

| Código | Ud | Descripción | Rendimiento | Precio | Importe |
|---|---|---|---|---|---|
| mt52mug240k | Ud | Macetera circular de concreto prefabricado, de 130 cm de diámetro y 65 cm de altura. (material) | 1 | 25089.1 | 25089.100 |
| mq04cag010a | h | Camión con grúa de hasta 6 t. (maquinaria) | 0.88 | 1252.57 | 1102.262 |
| mo041 | h | Albañil de obra civil. (mano de obra) | 0.964 | 115.52 | 111.361 |
| mo087 | h | Ayudante de albañil de obra civil. (mano de obra) | 1.688 | 86.35 | 145.759 |
| % | % | Herramienta menor | 2 % | 26448.482 | 528.970 |
|  |  | Costes directos |  |  | 26977.452 |

## Recursos

**mt52mug240k** Ud Macetera circular de concreto prefabricado, de 130 cm de diámetro y 65 cm de altura
Datos técnicos: Coste energético 574.993 MJ; Emisión de CO2 76.649 kg
Residuos:
- embalaje: re150101 Envases de papel y cartón. (componente de residuo); rendimiento 1.469 kg; Código LER 15 01 01; Masa del elemento 1 kg; Volumen 0.001333 m3
