# Macetera de acero

- Propiedad del archivo: CYPE Ingenieros S.A.
- Formato: FIEBDC-3/2016
- Programa: Generador de precios de la construcción. CYPE Ingenieros, S.A.
- Fecha: 30/10/2024
- Ámbito geográfico: Honduras
- Divisa: HNL
- Costes indirectos: 3 %
- Gastos generales: 13 %
- Beneficio industrial: 6 %
- IVA: 15 %

## T Equipamiento urbano

### TM Mobiliario urbano

#### TMJ Maceteras

**TMJ060** Ud Macetera de acero.
Macetera cilíndrica de acero, de 120 cm de diámetro y 90 cm de altura y 950 litros de capacidad, con imprimación epoxi y pintura de poliéster.
Incluye: Colocación de la macetera. Eliminación y limpieza del material sobrante.
Criterio de medición de proyecto: Número de unidades previstas, según documentación gráfica de Proyecto.
Criterio de medición de obra: Se medirá el número de unidades realmente ejecutadas según especificaciones de Proyecto.

| Código | Ud | Descripción | Rendimiento | Precio | Importe |
|---|---|---|---|---|---|
| mt52mug250oh | Ud | Macetera cilíndrica de acero, de 120 cm de diámetro y 90 cm de altura y 950 litros de capacidad, con imprimación epoxi y pintura de poliéster. (material) | 1 | 60899.22 | 60899.220 |
| mq04cag010a | h | Camión con grúa de hasta 6 t. (maquinaria) | 0.462 | 1252.57 | 578.687 |
| mo041 | h | Albañil de obra civil. (mano de obra) | 0.506 | 115.52 | 58.453 |
| mo087 | h | Ayudante de albañil de obra civil. (mano de obra) | 0.844 | 86.35 | 72.879 |
| % | % | Herramienta menor | 2 % | 61609.239 | 1232.185 |
|  |  | Costes directos |  |  | 62841.424 |

## Recursos

**mt52mug250oh** Ud Macetera cilíndrica de acero
Datos técnicos: Coste energético 5208.069 MJ; Emisión de CO2 322.040 kg
Residuos:
- embalaje: re150101 Envases de papel y cartón. (componente de residuo); rendimiento 1.584 kg; Código LER 15 01 01; Masa del elemento 1 kg; Volumen 0.001333 m3
