# Macetera de madera

- Propiedad del archivo: CYPE Ingenieros S.A.
- Formato: FIEBDC-3/2016
- Programa: Generador de precios de la construcción. CYPE Ingenieros, S.A.
- Fecha: 30/10/2024
- Ámbito geográfico: Honduras
- Divisa: HNL
- Costes indirectos: 3 %
- Gastos generales: 13 %
- Beneficio industrial: 6 %
- IVA: 15 %

## T Equipamiento urbano

### TM Mobiliario urbano

#### TMJ Maceteras

**TMJ030** Ud Macetera de madera.
Macetera cuadrada de madera de pino, de 66x66x68 cm.
Incluye: Colocación de la macetera. Eliminación y limpieza del material sobrante.
Criterio de medición de proyecto: Número de unidades previstas, según documentación gráfica de Proyecto.
Criterio de medición de obra: Se medirá el número de unidades realmente ejecutadas según especificaciones de Proyecto.

| Código | Ud | Descripción | Rendimiento | Precio | Importe |
|---|---|---|---|---|---|
| mt52mug230a | Ud | Macetera cuadrada de madera de pino, de 66x66x68 cm, incluso cubeta interior de lámina de zinc. (material) | 1 | 9044.63 | 9044.630 |
| mo041 | h | Albañil de obra civil. (mano de obra) | 0.241 | 115.52 | 27.840 |
| mo087 | h | Ayudante de albañil de obra civil. (mano de obra) | 0.482 | 86.35 | 41.621 |
| % | % | Herramienta menor | 2 % | 9114.091 | 182.282 |
|  |  | Costes directos |  |  | 9296.373 |

## Recursos

**mt52mug230a** Ud Macetera cuadrada de madera de pino, de 66x66x68 cm, incluso cubeta interior de lámina de zinc
Datos técnicos: Coste energético 4772.178 MJ; Emisión de CO2 130.538 kg
Residuos:
- embalaje: re150101 Envases de papel y cartón. (componente de residuo); rendimiento 1.342 kg; Código LER 15 01 01; Masa del elemento 1 kg; Volumen 0.001333 m3
