# Macetera de concreto prefabricado

- Propiedad del archivo: CYPE Ingenieros S.A.
- Formato: FIEBDC-3/2016
- Programa: Generador de precios de la construcción. CYPE Ingenieros, S.A.
- Fecha: 30/10/2024
- Ámbito geográfico: Honduras
- Divisa: HNL
- Costes indirectos: 3 %
- Gastos generales: 13 %
- Beneficio industrial: 6 %
- IVA: 15 %

## T Equipamiento urbano

### TM Mobiliario urbano

#### TMJ Maceteras

**TMJ050** Ud Macetera de concreto prefabricado.
Macetera cuadrada de concreto prefabricado, de 116x116x90 cm.
Incluye: Colocación de la macetera. Eliminación y limpieza del material sobrante.
Criterio de medición de proyecto: Número de unidades previstas, según documentación gráfica de Proyecto.
Criterio de medición de obra: Se medirá el número de unidades realmente ejecutadas según especificaciones de Proyecto.

| Código | Ud | Descripción | Rendimiento | Precio | Importe |
|---|---|---|---|---|---|
| mt52mug240a | Ud | Macetera cuadrada de concreto prefabricado, de 116x116x90 cm. (material) | 1 | 35021.41 | 35021.410 |
| mq04cag010a | h | Camión con grúa de hasta 6 t. (maquinaria) | 1.1 | 1252.57 | 1377.827 |
| mo041 | h | Albañil de obra civil. (mano de obra) | 1.205 | 115.52 | 139.202 |
| mo087 | h | Ayudante de albañil de obra civil. (mano de obra) | 1.929 | 86.35 | 166.569 |
| % | % | Herramienta menor | 2 % | 36705.008 | 734.100 |
|  |  | Costes directos |  |  | 37439.108 |

## Recursos

**mt52mug240a** Ud Macetera cuadrada de concreto prefabricado, de 116x116x90 cm
Datos técnicos: Coste energético 808.657 MJ; Emisión de CO2 107.366 kg
Residuos:
- embalaje: re150101 Envases de papel y cartón. (componente de residuo); rendimiento 1.512 kg; Código LER 15 01 01; Masa del elemento 1 kg; Volumen 0.001333 m3
