# Fuente canina

- Propiedad del archivo: CYPE Ingenieros S.A.
- Formato: FIEBDC-3/2016
- Programa: Generador de precios de la construcción. CYPE Ingenieros, S.A.
- Fecha: 30/10/2024
- Ámbito geográfico: Honduras
- Divisa: HNL
- Costes indirectos: 3 %
- Gastos generales: 13 %
- Beneficio industrial: 6 %
- IVA: 15 %

## T Equipamiento urbano

### TM Mobiliario urbano

#### TMS Mobiliario canino

**TMS080** Ud Fuente canina.
Fuente canina de acero inoxidable AISI 304, con pileta de 1 l de capacidad y sistema de vaciado manual mediante tapón con mango, fijada a una base de concreto f'c=210 kg/cm² (3000 psi), clase de exposición F0 S0 P0 C0, tamaño máximo del agregado 19 mm, consistencia plástica con elementos de anclaje.
Criterio de valoración económica: El precio incluye la excavación.
Incluye: Replanteo. Excavación con medios manuales. Fundido de la base de apoyo. Montaje. Eliminación y limpieza del material sobrante.
Criterio de medición de proyecto: Número de unidades previstas, según documentación gráfica de Proyecto.
Criterio de medición de obra: Se medirá el número de unidades realmente ejecutadas según especificaciones de Proyecto.

| Código | Ud | Descripción | Rendimiento | Precio | Importe |
|---|---|---|---|---|---|
| mt52moc080 | Ud | Fuente canina de acero inoxidable AISI 304, con pileta de 1 l de capacidad y sistema de vaciado manual mediante tapón con mango, incluso tornillos y placa de anclaje para fijar al pavimento. (material) | 1 | 39239.19 | 39239.190 |
| mt10hmf110akb | m³ | Concreto simple f'c=210 kg/cm² (3000 psi), clase de exposición F0 S0 P0 C0, tamaño máximo del agregado 19 mm, consistencia blanda, premezclado, según ACI 318. (material) | 0.25 | 2813.45 | 703.363 |
| mo041 | h | Albañil de obra civil. (mano de obra) | 0.121 | 115.52 | 13.978 |
| mo087 | h | Ayudante de albañil de obra civil. (mano de obra) | 0.121 | 86.35 | 10.448 |
| % | % | Herramienta menor | 2 % | 39966.979 | 799.340 |
|  |  | Costes directos |  |  | 40766.319 |

Residuos:
- colocación: mt10hmf110akb; factor de residuo 0.0014399

## Recursos

**mt10hmf110akb** m³ Concreto simple f'c=210 kg/cm² (3000 psi)
Datos técnicos: Coste energético 1840.000 MJ; Emisión de CO2 230.000 kg; Código LER 17 01 01; Masa del elemento 2300 kg; Volumen 1.533333 m3
