# Panel complementario de tráfico

- Propiedad del archivo: CYPE Ingenieros S.A.
- Formato: FIEBDC-3/2016
- Programa: Generador de precios de la construcción. CYPE Ingenieros, S.A.
- Fecha: 05/04/2024
- Ámbito geográfico: Honduras
- Divisa: HNL
- Costes indirectos: 3 %
- Gastos generales: 13 %
- Beneficio industrial: 6 %
- IVA: 15 %

## T Equipamiento urbano

### TS Señalización y soportes publicitarios

#### TSV Señalización vertical

**TSV060** Ud Panel complementario de tráfico.
Suministro y colocación sobre el soporte de panel complementario de tráfico de acero galvanizado, de 85x17 cm, con retrorreflectancia nivel 3 (D.G.). Incluso accesorios, tornillería y elementos de anclaje.
Incluye: Montaje.
Criterio de medición de proyecto: Número de unidades previstas, según documentación gráfica de Proyecto.
Criterio de medición de obra: Se medirá el número de unidades realmente suministradas según especificaciones de Proyecto.

| Código | Ud | Descripción | Rendimiento | Precio | Importe |
|---|---|---|---|---|---|
| mt53spc100M | Ud | Panel complementario de tráfico de acero galvanizado, de 85x17 cm, con retrorreflectancia nivel 3 (D.G.), incluso accesorios, tornillería y elementos de anclaje. (material) | 1 | 2153.26 | 2153.260 |
| mq07cce010a | h | Camión con cesta elevadora de brazo articulado de 16 m de altura máxima de trabajo y 260 kg de carga máxima. (maquinaria) | 0.187 | 479.46 | 89.659 |
| mo041 | h | Albañil de obra civil. (mano de obra) | 0.121 | 114.04 | 13.799 |
| mo087 | h | Ayudante de albañil de obra civil. (mano de obra) | 0.121 | 85.25 | 10.315 |
| % | % | Herramienta menor | 2 % | 2267.033 | 45.341 |
|  |  | Costes directos |  |  | 2312.374 |

Residuos:
- colocación: mt53spc100M; factor de residuo 0.0053

## Recursos

**mt53spc100M** Ud Panel complementario de tráfico de acero galvanizado
Datos técnicos: Coste energético 56.585 MJ; Emisión de CO2 5.568 kg; Código LER 17 04 05; Masa del elemento 2.1 kg; Volumen 0.001 m3
Residuos:
- embalaje: re170203 Plástico. (componente de residuo); rendimiento 0.04 kg; Código LER 17 02 03; Masa del elemento 1 kg; Volumen 0.001667 m3
