# Poste para soporte de señalización vertical de tráfico

- Propiedad del archivo: CYPE Ingenieros S.A.
- Formato: FIEBDC-3/2016
- Programa: Generador de precios de la construcción. CYPE Ingenieros, S.A.
- Fecha: 05/04/2024
- Ámbito geográfico: Honduras
- Divisa: HNL
- Costes indirectos: 3 %
- Gastos generales: 13 %
- Beneficio industrial: 6 %
- IVA: 15 %

## T Equipamiento urbano

### TS Señalización y soportes publicitarios

#### TSV Señalización vertical

**TSV030** Ud Poste para soporte de señalización vertical de tráfico.
Poste de 3 m de altura, de tubo de acero galvanizado, de sección rectangular, de 80x40x2 mm, para soporte de señalización vertical de tráfico, hincado con medios mecánicos al terreno. Incluso replanteo.
Incluye: Replanteo y marcado de los ejes. Hincado del poste.
Criterio de medición de proyecto: Número de unidades previstas, según documentación gráfica de Proyecto.
Criterio de medición de obra: Se medirá el número de unidades realmente suministradas según especificaciones de Proyecto.

| Código | Ud | Descripción | Rendimiento | Precio | Importe |
|---|---|---|---|---|---|
| mt53bps030b | m | Poste de tubo de acero galvanizado, de sección rectangular, de 80x40x2 mm, para soporte de señalización vertical de tráfico. (material) | 3 | 261.47 | 784.410 |
| mq03tab050 | h | Equipo de hinca de postes, sobre neumáticos. (maquinaria) | 0.044 | 1081.19 | 47.572 |
| mo041 | h | Albañil de obra civil. (mano de obra) | 0.06 | 114.04 | 6.842 |
| mo087 | h | Ayudante de albañil de obra civil. (mano de obra) | 0.121 | 85.25 | 10.315 |
| % | % | Herramienta menor | 2 % | 849.139 | 16.983 |
|  |  | Costes directos |  |  | 866.122 |

Residuos:
- colocación: mt53bps030b; factor de residuo 0.0053

## Recursos

**mt53bps030b** m Poste de tubo de acero galvanizado
Datos técnicos: Coste energético 92.139 MJ; Emisión de CO2 9.357 kg; Código LER 17 04 05; Masa del elemento 3.64 kg; Volumen 0.001733 m3
Residuos:
- embalaje: re170203 Plástico. (componente de residuo); rendimiento 0.008 kg; Código LER 17 02 03; Masa del elemento 1 kg; Volumen 0.001667 m3
