# Prueba de pavimento continuo

- Propiedad del archivo: CYPE Ingenieros S.A.
- Formato: FIEBDC-3/2016
- Programa: Generador de precios de la construcción. CYPE Ingenieros, S.A.
- Fecha: 25/06/2025
- Ámbito geográfico: Honduras
- Divisa: HNL
- Costes indirectos: 3 %
- Gastos generales: 13 %
- Beneficio industrial: 6 %
- IVA: 15 %

## X Control de calidad y pruebas

### XB Pavimentos

#### XBC Pavimentos continuos

**XBC010** Ud Prueba de pavimento continuo.
Pruebas a realizar en laboratorio acreditado en el área técnica correspondiente, sobre una muestra de pavimento continuo, tomada en obra, para la determinación de las siguientes características: resistencia al deslizamiento en condiciones secas.
Incluye: Desplazamiento a obra. Toma de muestras. Realización de pruebas. Redacción de informe de los resultados de las pruebas realizadas.
Criterio de medición de proyecto: Prueba a realizar, según documentación del Plan de control de calidad.

| Código | Ud | Descripción | Rendimiento | Precio | Importe |
|---|---|---|---|---|---|
| mt49pac010b | Ud | Prueba para determinar la resistencia al deslizamiento en condiciones secas de una muestra de pavimento continuo, incluso desplazamiento a obra, toma de muestra e informe de resultados. (material) | 1 | 8863.51 | 8863.510 |
| % | % | Herramienta menor | 2 % | 8863.510 | 177.270 |
|  |  | Costes directos |  |  | 9040.780 |
