# Baranda de seguridad para protección de buzón de inspección abierto, durante su construcción

- Propiedad del archivo: CYPE Ingenieros S.A.
- Formato: FIEBDC-3/2016
- Programa: Generador de precios de la construcción. CYPE Ingenieros, S.A.
- Fecha: 05/04/2024
- Ámbito geográfico: Honduras
- Divisa: HNL
- Costes indirectos: 3 %
- Gastos generales: 13 %
- Beneficio industrial: 6 %
- IVA: 15 %

## Y Seguridad y salud

### YC Sistemas de protección colectiva

#### YCA Delimitación y protección de cajas de registro y buzones de inspección abiertos

**YCA025** Ud Baranda de seguridad para protección de buzón de inspección abierto, durante su construcción.
Protección de hueco abierto de buzón de inspección durante su proceso de construcción, mediante baranda de seguridad, de 1 m de altura y formando un cuadrado de 1,20x1,20 m, compuesta por pasamanos de tabloncillo de madera de pino de 15x5,2 cm, travesaño intermedio de tabloncillo de madera de pino de 15x5,2 cm y zócalo de tablón de madera de pino de 20x7,2 cm, todo ello fijado con clavos de acero a cuatro montantes de madera de pino de 7x7 cm colocados en sus esquinas e hincados en el terreno. Amortizable en 4 usos.
Criterio de medición de proyecto: Número de unidades previstas, según Estudio o Estudio Básico de Seguridad y Salud.
Criterio de medición de obra: Se medirá el número de unidades realmente colocadas según especificaciones de Estudio o Estudio Básico de Seguridad y Salud.

| Código | Ud | Descripción | Rendimiento | Precio | Importe |
|---|---|---|---|---|---|
| mt50spa050g | m³ | Tabloncillo de madera de pino, dimensiones 15x5,2 cm. (material) | 0.016 | 11044.52 | 176.712 |
| mt50spa050m | m³ | Tablón de madera de pino, dimensiones 20x7,2 cm. (material) | 0.015 | 11418.92 | 171.284 |
| mt50spa052a | m | Montante de madera de pino, de 7x7 cm. (material) | 1 | 67.39 | 67.390 |
| mt50spa101 | kg | Clavos de acero. (material) | 0.168 | 48.67 | 8.177 |
| mo119 | h | Oficial 1ª Seguridad y Salud. (mano de obra) | 0.181 | 114.04 | 20.641 |
| mo120 | h | Peón Seguridad y Salud. (mano de obra) | 0.181 | 82.13 | 14.866 |
| % | % | Herramienta menor | 2 % | 459.070 | 9.181 |
|  |  | Costes directos |  |  | 468.251 |

Residuos:
- colocación: mt50spa050g Tabloncillo de madera de pino, dimensiones 15x5,2 cm; factor de residuo 1
- colocación: mt50spa050m Tablón de madera de pino, dimensiones 20x7,2 cm; factor de residuo 1
- colocación: mt50spa052a Montante de madera de pino, de 7x7 cm; factor de residuo 1
- colocación: mt50spa101 Clavos de acero; factor de residuo 0.0045

## Recursos

**mt50spa050g** m³ Tabloncillo de madera de pino, dimensiones 15x5,2 cm
Datos técnicos: Coste energético 78108.000 MJ; Emisión de CO2 -1069.500 kg; Código LER 17 02 01; Masa del elemento 575 kg; Volumen 0.522727 m3

**mt50spa050m** m³ Tablón de madera de pino, dimensiones 20x7,2 cm
Datos técnicos: Coste energético 78108.000 MJ; Emisión de CO2 -1069.500 kg; Código LER 17 02 01; Masa del elemento 575 kg; Volumen 0.522727 m3

**mt50spa052a** m Montante de madera de pino, de 7x7 cm
Datos técnicos: Coste energético 382.729 MJ; Emisión de CO2 -5.241 kg; Código LER 17 02 01; Masa del elemento 2.8175 kg; Volumen 0.002561 m3

**mt50spa101** kg Clavos de acero
Datos técnicos: Coste energético 9.830 MJ; Emisión de CO2 0.510 kg; Código LER 17 04 05; Masa del elemento 1 kg; Volumen 0.000476 m3
