# Baranda de seguridad para protección de buzón de inspección abierto, durante los trabajos de inspección

- Propiedad del archivo: CYPE Ingenieros S.A.
- Formato: FIEBDC-3/2016
- Programa: Generador de precios de la construcción. CYPE Ingenieros, S.A.
- Fecha: 05/04/2024
- Ámbito geográfico: Honduras
- Divisa: HNL
- Costes indirectos: 3 %
- Gastos generales: 13 %
- Beneficio industrial: 6 %
- IVA: 15 %

## Y Seguridad y salud

### YC Sistemas de protección colectiva

#### YCA Delimitación y protección de cajas de registro y buzones de inspección abiertos

**YCA026** Ud Baranda de seguridad para protección de buzón de inspección abierto, durante los trabajos de inspección.
Protección de hueco abierto de buzón de inspección durante los trabajos de inspección, mediante baranda metálica de seguridad, de 1 m de altura, encajada en el acceso del buzón de 60 a 80 cm de diámetro, con un peldaño de acceso y cuerda de cierre. Amortizable en 150 usos.
Criterio de medición de proyecto: Número de unidades previstas, según Estudio o Estudio Básico de Seguridad y Salud.
Criterio de medición de obra: Se medirá el número de unidades realmente colocadas según especificaciones de Estudio o Estudio Básico de Seguridad y Salud.

| Código | Ud | Descripción | Rendimiento | Precio | Importe |
|---|---|---|---|---|---|
| mt50spb050c | Ud | Travesaño para encajar en acceso de buzón de inspección de 60 a 80 cm de diámetro, de tubo de acero pintado al horno en epoxi-poliéster, de 1 m de altura, con un peldaño de acceso y cuerda de cierre. (material) | 0.007 | 1076 | 7.532 |
| mo120 | h | Peón Seguridad y Salud. (mano de obra) | 0.06 | 82.13 | 4.928 |
| % | % | Herramienta menor | 2 % | 12.460 | 0.249 |
|  |  | Costes directos |  |  | 12.709 |

Residuos:
- colocación: mt50spb050c; factor de residuo 1

## Recursos

**mt50spb050c** Ud Travesaño para encajar en acceso de buzón de inspección de 60 a 80 cm de diámetro
Datos técnicos: Coste energético 137.620 MJ; Emisión de CO2 7.140 kg; Código LER 17 04 05; Masa del elemento 14 kg; Volumen 0.006667 m3
