# Vallado provisional de solar con malla soldada

- Propiedad del archivo: CYPE Ingenieros S.A.
- Formato: FIEBDC-3/2016
- Programa: Generador de precios de la construcción. CYPE Ingenieros, S.A.
- Fecha: 05/04/2024
- Ámbito geográfico: Honduras
- Divisa: HNL
- Costes indirectos: 3 %
- Gastos generales: 13 %
- Beneficio industrial: 6 %
- IVA: 15 %

## Y Seguridad y salud

### YC Sistemas de protección colectiva

#### YCR Vallado provisional de solar

**YCR010** m Vallado provisional de solar con malla soldada.
Vallado provisional de solar, de 2,2 m de altura, compuesto por malla soldada tipo 6x6 8/8 de acero Grado 70, con varillas espaciadas 15,24x15,24 cm de Ø 4,11 mm, sujeta mediante puntas planas de acero a rollizos de madera, de 10 a 12 cm de diámetro y 3,2 m de longitud, hincados en el terreno cada 2,5 m, amortizables en 5 usos.
Criterio de medición de proyecto: Longitud medida según Estudio o Estudio Básico de Seguridad y Salud.
Criterio de medición de obra: Se medirá la longitud realmente montada según especificaciones de Estudio o Estudio Básico de Seguridad y Salud.

| Código | Ud | Descripción | Rendimiento | Precio | Importe |
|---|---|---|---|---|---|
| mt07ame120cc | m² | Malla soldada tipo 6x6 8/8 de acero Grado 70, con varillas lisas espaciadas 15,24x15,24 cm de 4,11 mm de diámetro, según ASTM A 185 y ASTM A 497. (material) | 2.3 | 35.11 | 80.753 |
| mt50spv030a | m | Rollizo de madera, de 10 a 12 cm de diámetro. (material) | 0.371 | 117.56 | 43.615 |
| mt50sph020 | kg | Puntas planas de acero de 20x100 mm. (material) | 0.008 | 31.45 | 0.252 |
| mo119 | h | Oficial 1ª Seguridad y Salud. (mano de obra) | 0.121 | 114.04 | 13.799 |
| mo120 | h | Peón Seguridad y Salud. (mano de obra) | 0.121 | 82.13 | 9.938 |
| % | % | Herramienta menor | 2 % | 148.357 | 2.967 |
|  |  | Costes directos |  |  | 151.324 |

Residuos:
- colocación: mt07ame120cc; factor de residuo 0.0244707
- colocación: mt50spv030a Rollizo de madera, de 10 a 12 cm de diámetro; factor de residuo 0.0119714
- colocación: mt50sph020 Puntas planas de acero de 20x100 mm; factor de residuo 0.010598

## Recursos

**mt07ame120cc** m² Malla soldada tipo 6x6 8/8 de acero Grado 70
Datos técnicos: Coste energético 13.762 MJ; Emisión de CO2 0.714 kg; Código LER 17 04 05; Masa del elemento 1.4 kg; Volumen 0.000667 m3

**mt50spv030a** m Rollizo de madera, de 10 a 12 cm de diámetro
Datos técnicos: Coste energético 403.098 MJ; Emisión de CO2 -12.270 kg; Código LER 17 02 01; Masa del elemento 6.498 kg; Volumen 0.005907 m3
Residuos:
- embalaje: re170203 Plástico. (componente de residuo); rendimiento 0.002 kg; Código LER 17 02 03; Masa del elemento 1 kg; Volumen 0.001667 m3

**mt50sph020** kg Puntas planas de acero de 20x100 mm
Datos técnicos: Coste energético 9.830 MJ; Emisión de CO2 0.510 kg; Código LER 17 04 05; Masa del elemento 1 kg; Volumen 0.000476 m3
