# Cuadro eléctrico provisional de obra

- Propiedad del archivo: CYPE Ingenieros S.A.
- Formato: FIEBDC-3/2016
- Programa: Generador de precios de la construcción. CYPE Ingenieros, S.A.
- Fecha: 25/06/2025
- Ámbito geográfico: Honduras
- Divisa: HNL
- Costes indirectos: 3 %
- Gastos generales: 13 %
- Beneficio industrial: 6 %
- IVA: 15 %

## Y Seguridad y salud

### YC Sistemas de protección colectiva

#### YCS Protección eléctrica

**YCS020** Ud Cuadro eléctrico provisional de obra.
Cuadro eléctrico provisional de obra para una potencia máxima de 5 kW, compuesto por caja de distribución con dispositivo de emergencia, tomas y los interruptores automáticos magnetotérmicos y diferenciales necesarios, amortizable en 4 usos.
Criterio de medición de proyecto: Número de unidades previstas, según Estudio o Estudio Básico de Seguridad y Salud.
Criterio de medición de obra: Se medirá el número de unidades realmente colocadas según especificaciones de Estudio o Estudio Básico de Seguridad y Salud.

| Código | Ud | Descripción | Rendimiento | Precio | Importe |
|---|---|---|---|---|---|
| mt50spe020a | Ud | Cuadro eléctrico provisional de obra para una potencia máxima de 5 kW, compuesto por caja de distribución con dispositivo de emergencia, con grados de protección IP55 e IK07, 3 tomas con dispositivo de bloqueo y los interruptores automáticos magnetotérmicos y diferenciales necesarios, Incluso elementos de fijación y regletas de conexión. (material) | 0.25 | 37157.72 | 9289.430 |
| mo119 | h | Oficial 1ª Seguridad y Salud. (mano de obra) | 1.205 | 120.58 | 145.299 |
| mo120 | h | Peón Seguridad y Salud. (mano de obra) | 1.205 | 86.84 | 104.642 |
| % | % | Herramienta menor | 2 % | 9539.371 | 190.787 |
|  |  | Costes directos |  |  | 9730.158 |

## Recursos

**mt50spe020a** Ud Cuadro eléctrico provisional de obra para una potencia máxima de 5 kW
Datos técnicos: Coste energético 1.157 MJ; Emisión de CO2 1.822 kg
Residuos:
- embalaje: re150101 Envases de papel y cartón. (componente de residuo); rendimiento 2.143 kg; Código LER 15 01 01; Masa del elemento 1 kg; Volumen 0.001333 m3
