# Grifería monomando para ducha

- Propiedad del archivo: CYPE INGENIEROS, S.A.
- Formato: FIEBDC-3/2002
- Ámbito geográfico: Honduras
- Divisa: HNL
- Costes indirectos: 3.00 %
- Gastos generales: 13.00 %
- Beneficio industrial: 6.00 %
- IVA: 15.00 %

## S Señalización y equipamiento

### SG Griferías

#### SGD Para duchas

**SGD020** Ud Grifería monomando para ducha.
Grifería monomando formada por grifo mezclador monomando mural para ducha, serie Karim Due, modelo 88943500 "GALINDO", de latón, acabado cromado, con cartucho cerámico, aireador, inversor, equipo de ducha formado por mango de ducha y flexible de latón. Incluso elementos de conexión, válvula antirretorno y dos llaves de paso.
Incluye: Colocación. Conexionado y comprobación de su correcto funcionamiento.
Criterio de medición de proyecto: Número de unidades previstas, según documentación gráfica de Proyecto.
Criterio de medición de obra: Se medirá el número de unidades realmente colocadas según especificaciones de Proyecto.

| Código | Ud | Descripción | Rendimiento | Precio | Importe |
|---|---|---|---|---|---|
| mt31gma040ph | Ud | Grifo mezclador monomando mural para ducha, serie Karim Due, modelo 88943500 "GALINDO", de latón, acabado cromado, con cartucho cerámico, aireador, inversor, equipo de ducha formado por mango de ducha y flexible de latón, incluso elementos de conexión, válvula antirretorno y dos llaves de paso. (material) | 1.000 | 6111.35 | 6111.35 |
| mt37www010 | Ud | Material auxiliar para instalaciones de fontanería. (material) | 1.000 | 42.94 | 42.94 |
| mo008 | h | Fontanero. (mano de obra) | 0.548 | 123.93 | 67.91 |
| % | % | Herramienta menor | 2 % | 6222.20 | 124.44 |
|  |  | Costes directos |  |  | 6346.64 |
