# Foso de elevador

- Propiedad del archivo: CYPE INGENIEROS, S.A.
- Formato: FIEBDC-3/2002
- Ámbito geográfico: Honduras
- Divisa: HNL
- Costes indirectos: 3.00 %
- Gastos generales: 13.00 %
- Beneficio industrial: 6.00 %
- IVA: 15.00 %

## C Cimentaciones

### CV Elementos singulares

#### CVF Foso de elevador

**CVF010** m³ Foso de elevador.
Foso de elevador a nivel de cimentación, mediante vaso de concreto reforzado, realizado con concreto f'c=210 kg/cm² (3000 psi), clase de exposición F0 S0 P0 C0, tamaño máximo del agregado 12,5 mm, consistencia blanda, mezclado en obra, y fundido con medios manuales, y acero Grado 60 (fy=4200 kg/cm²), con una cuantía aproximada de 50 kg/m³. Incluso armaduras para formación de zunchos de borde y refuerzos, armaduras de espera, alambre de atar, separadores y líquido desencofrante MasterFinish RL 294 "MBCC de Sika", para evitar la adherencia del concreto al encofrado.
Criterio de valoración económica: El precio incluye el montaje y remoción del sistema de encofrado y el corte, doblado y montaje de la armadura en el lugar definitivo de su colocación en obra.
Incluye: Replanteo y trazado de los elementos. Colocación de separadores y fijación de las armaduras. Montaje del sistema de encofrado. Preparación del concreto. Fundido y compactación del concreto. Remoción del sistema de encofrado. Curado del concreto.
Criterio de medición de proyecto: Volumen medido sobre las secciones teóricas de cálculo, según documentación gráfica de Proyecto.
Criterio de medición de obra: Se medirá el volumen teórico ejecutado según especificaciones de Proyecto.

| Código | Ud | Descripción | Rendimiento | Precio | Importe |
|---|---|---|---|---|---|
| mt08eme040 | m² | Paneles metálicos de varias dimensiones, para encofrar elementos de concreto. (material) | 0.025 | 1326.28 | 33.16 |
| mt50spa052b | m | Tablón de madera de pino, de 20x7,2 cm. (material) | 0.100 | 161.24 | 16.12 |
| mt50spa081a | Ud | Puntal metálico telescópico, de hasta 3 m de altura. (material) | 0.065 | 491.05 | 31.92 |
| mt08eme051a | m | Fleje de acero galvanizado, para encofrado metálico. (material) | 0.500 | 7.40 | 3.70 |
| mt08var050 | kg | Alambre galvanizado para atar, de 1,30 mm de diámetro. (material) | 0.450 | 38.26 | 17.22 |
| mt08var060 | kg | Puntas de acero de 20x100 mm. (material) | 0.500 | 223.17 | 111.59 |
| mt08dba010g | l | Agente desmoldeante, a base de aceites especiales, emulsionable en agua MasterFinish RL 294 "MBCC de Sika", para encofrados metálicos, fenólicos o de madera. (material) | 0.150 | 47.44 | 7.12 |
| mt07sep010ab | Ud | Separador homologado de plástico, para armaduras de cimentaciones de varios diámetros. (material) | 4.000 | 4.10 | 16.40 |
| mt07aco020d | Ud | Separador homologado para muros. (material) | 8.000 | 1.62 | 12.96 |
| mt07aco110g | kg | Acero en varillas corrugadas, Grado 60 (fy=4200 kg/cm²), de varios diámetros, según ASTM A 615. (material) | 51.000 | 23.63 | 1205.13 |
| mt08aaa010a | m³ | Agua. (material) | 0.237 | 38.26 | 9.07 |
| mt01arg000i | m³ | Arena cribada. (material) | 0.610 | 346.29 | 211.24 |
| mt01arg001ie | m³ | Agregado grueso homogeneizado, de tamaño máximo 12,5 mm. (material) | 0.915 | 317.90 | 290.88 |
| mt08cem000i | kg | Cemento gris en sacos. (material) | 394.240 | 4.16 | 1640.04 |
| mq06hor010 | h | Mezcladora de concreto eléctrica con una capacidad de amasado de 160 l. (maquinaria) | 0.660 | 76.52 | 50.50 |
| op00ciz020 |  | Cizalla para acero en varillas corrugadas. | 1.000 | 0.00 | 0.00 |
| op00ata010 |  | Atadora de armadura. | 1.000 | 0.00 | 0.00 |
| au00auh040 |  | Vibrador de concreto, eléctrico. | 1.000 | 0.00 | 0.00 |
| mo044 | h | Armador de encofrados. (mano de obra) | 1.644 | 120.22 | 197.64 |
| mo091 | h | Ayudante de armador de encofrados. (mano de obra) | 2.192 | 89.80 | 196.84 |
| mo043 | h | Armador de hierro. (mano de obra) | 0.351 | 120.22 | 42.20 |
| mo090 | h | Ayudante de armador de hierro. (mano de obra) | 0.526 | 89.80 | 47.23 |
| mo113 | h | Peón de albañilería. (mano de obra) | 1.151 | 83.20 | 95.76 |
| mo112 | h | Peón especializado de albañilería. (mano de obra) | 1.205 | 84.56 | 101.89 |
| % | % | Herramienta menor | 2 % | 4338.61 | 86.77 |
|  |  | Costes directos |  |  | 4425.38 |
