# Relleno de trasdós de cascarón

- Propiedad del archivo: CYPE INGENIEROS, S.A.
- Formato: FIEBDC-3/2002
- Ámbito geográfico: Honduras
- Divisa: HNL
- Costes indirectos: 3.00 %
- Gastos generales: 13.00 %
- Beneficio industrial: 6.00 %
- IVA: 15.00 %

## E Estructuras

### EF Mampostería

#### EFE Cascarones

**EFE021** m³ Relleno de trasdós de cascarón.
Relleno de trasdós de cascarón con concreto simple f'c=140 kg/cm² (2000 psi), clase de exposición F0 S0 P0 C0, tamaño máximo del agregado 19 mm, consistencia blanda, con medios manuales.
Incluye: Extendido del material de relleno en tongadas de espesor uniforme. Regleado y nivelación de la superficie de acabado.
Criterio de medición de proyecto: Volumen medido según documentación gráfica de Proyecto.
Criterio de medición de obra: Se medirá el volumen realmente ejecutado según especificaciones de Proyecto.

| Código | Ud | Descripción | Rendimiento | Precio | Importe |
|---|---|---|---|---|---|
| mt10hmf110aeb | m³ | Concreto simple f'c=140 kg/cm² (2000 psi), clase de exposición F0 S0 P0 C0, tamaño máximo del agregado 19 mm, consistencia blanda, premezclado, según ACI 318. (material) | 1.050 | 2225.51 | 2336.79 |
| mo020 | h | Albañil. (mano de obra) | 0.548 | 115.52 | 63.30 |
| mo113 | h | Peón de albañilería. (mano de obra) | 1.096 | 83.20 | 91.19 |
| % | % | Herramienta menor | 2 % | 2491.28 | 49.83 |
|  |  | Costes directos |  |  | 2541.11 |
