# Losa nervada con bovedilla perdido

- Propiedad del archivo: CYPE INGENIEROS, S.A.
- Formato: FIEBDC-3/2002
- Ámbito geográfico: Honduras
- Divisa: HNL
- Costes indirectos: 3.00 %
- Gastos generales: 13.00 %
- Beneficio industrial: 6.00 %
- IVA: 15.00 %

## E Estructuras

### EH Concreto reforzado

#### EHR Losas nervadas

**EHR010** m² Losa nervada con bovedilla perdido.
Losa nervada de concreto reforzado con bovedilla perdido, horizontal, con 15% de zonas macizas, con altura libre de planta de hasta 3 m, canto total 30 = 25+5 cm, realizado con concreto f'c=210 kg/cm² (3000 psi), clase de exposición F0 S0 P0 C0, tamaño máximo del agregado 12,5 mm, consistencia blanda, mezclado en obra, y fundido con medios manuales, volumen 0,174 m³/m², y acero Grado 60 (fy=4200 kg/cm²) en zona de ábacos, nervaduras y zunchos, cuantía 19 kg/m²; nervaduras de concreto "in situ" de 10 cm de espesor, intereje 80 cm; bloque de concreto, 70x23x25 cm; capa de compresión de 5 cm de espesor, con armadura de reparto formada por malla soldada tipo 6x6 10/10 de acero Grado 70, con varillas espaciadas 15,24x15,24 cm de Ø 3,43 mm; montaje y desmontaje de sistema de encofrado continuo, con acabado para revestir, formado por: superficie encofrante de tableros de madera tratada, reforzados con varillas y perfiles, amortizables en 25 usos; estructura soporte horizontal de sopandas metálicas y accesorios de montaje, amortizables en 150 usos y estructura soporte vertical de puntales metálicos, amortizables en 150 usos. Incluso alambre de atar, separadores, líquido desencofrante MasterFinish RL 294 "MBCC de Sika", para evitar la adherencia del concreto al encofrado y agente filmógeno MasterKure 215 WB "MBCC de Sika", para el curado de concretos y morteros.
Criterio de valoración económica: El precio incluye el corte, doblado y conformado de la armadura en taller de obra y el montaje en el lugar definitivo de su colocación en obra, pero no incluye las columnas.
Incluye: Replanteo del sistema de encofrado. Montaje del sistema de encofrado. Replanteo de la geometría de la planta sobre el encofrado. Colocación de las bovedillas perdidos. Colocación de las armaduras con separadores homologados. Preparación del concreto. Fundido y compactación del concreto. Regleado y nivelación de la capa de compresión. Curado del concreto. Remoción del sistema de encofrado.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt08eft030a | m² | Tablero de madera tratada, de 22 mm de espesor, reforzado con varillas y perfiles. (material) | 0.044 | 1160.50 | 51.06 |
| mt08eva030 | m² | Estructura soporte para encofrado removible, compuesta de: sopandas metálicas y accesorios de montaje. (material) | 0.007 | 2601.55 | 18.21 |
| mt50spa081a | Ud | Puntal metálico telescópico, de hasta 3 m de altura. (material) | 0.027 | 491.05 | 13.26 |
| mt08cim030b | m³ | Madera de pino. (material) | 0.003 | 9067.18 | 27.20 |
| mt08var060 | kg | Puntas de acero de 20x100 mm. (material) | 0.040 | 223.17 | 8.93 |
| mt08dba010g | l | Agente desmoldeante, a base de aceites especiales, emulsionable en agua MasterFinish RL 294 "MBCC de Sika", para encofrados metálicos, fenólicos o de madera. (material) | 0.030 | 47.44 | 1.42 |
| mt07cho010l | Ud | Bloque de concreto, 70x23x25 cm, para losa nervada. Incluso piezas especiales. (material) | 4.244 | 46.07 | 195.52 |
| mt07aco020g | Ud | Separador homologado para losas nervadas. (material) | 1.200 | 1.62 | 1.94 |
| mt07aco110g | kg | Acero en varillas corrugadas, Grado 60 (fy=4200 kg/cm²), de varios diámetros, según ASTM A 615. (material) | 19.950 | 23.63 | 471.42 |
| mt08var050 | kg | Alambre galvanizado para atar, de 1,30 mm de diámetro. (material) | 0.190 | 38.26 | 7.27 |
| mt07ame120aa | m² | Malla soldada tipo 6x6 10/10 de acero Grado 70, con varillas lisas espaciadas 15,24x15,24 cm de 3,43 mm de diámetro, según ASTM A 185 y ASTM A 497. (material) | 1.100 | 21.74 | 23.91 |
| mt08aaa010a | m³ | Agua. (material) | 0.039 | 38.26 | 1.49 |
| mt01arg000i | m³ | Arena cribada. (material) | 0.101 | 346.29 | 34.98 |
| mt01arg001ie | m³ | Agregado grueso homogeneizado, de tamaño máximo 12,5 mm. (material) | 0.152 | 317.90 | 48.32 |
| mt08cem000i | kg | Cemento gris en sacos. (material) | 65.480 | 4.16 | 272.40 |
| mt08cur020d | l | Agente filmógeno MasterKure 215 WB "MBCC de Sika", para el curado de concretos y morteros. (material) | 0.150 | 41.06 | 6.16 |
| mq06hor010 | h | Mezcladora de concreto eléctrica con una capacidad de amasado de 160 l. (maquinaria) | 0.110 | 76.52 | 8.42 |
| op00ciz020 |  | Cizalla para acero en varillas corrugadas. | 1.000 | 0.00 | 0.00 |
| op00ata010 |  | Atadora de armadura. | 1.000 | 0.00 | 0.00 |
| op00sie020 |  | Sierra de disco fijo, para mesa de trabajo. | 1.000 | 0.00 | 0.00 |
| au00auh040 |  | Vibrador de concreto, eléctrico. | 1.000 | 0.00 | 0.00 |
| mo044 | h | Armador de encofrados. (mano de obra) | 0.614 | 120.22 | 73.82 |
| mo091 | h | Ayudante de armador de encofrados. (mano de obra) | 0.603 | 89.80 | 54.15 |
| mo043 | h | Armador de hierro. (mano de obra) | 0.250 | 120.22 | 30.06 |
| mo090 | h | Ayudante de armador de hierro. (mano de obra) | 0.271 | 89.80 | 24.34 |
| mo113 | h | Peón de albañilería. (mano de obra) | 0.200 | 83.20 | 16.64 |
| mo112 | h | Peón especializado de albañilería. (mano de obra) | 0.210 | 84.56 | 17.76 |
| mo045 | h | Armador, en trabajos de colocación del concreto. (mano de obra) | 0.043 | 120.22 | 5.17 |
| mo092 | h | Ayudante de armador, en trabajos de colocación del concreto. (mano de obra) | 0.174 | 89.80 | 15.63 |
| % | % | Herramienta menor | 2 % | 1429.48 | 28.59 |
|  |  | Costes directos |  |  | 1458.07 |
