# Hidrófugo transparente para fachadas

- Propiedad del archivo: CYPE Ingenieros S.A.
- Formato: FIEBDC-3/2016
- Programa: Generador de precios de la construcción. CYPE Ingenieros, S.A.
- Fecha: 28/10/2024
- Ámbito geográfico: Honduras
- Divisa: HNL
- Costes indirectos: 3 %
- Gastos generales: 13 %
- Beneficio industrial: 6 %
- IVA: 15 %

## R Revestimientos

### RL Tratamientos superficiales de protección

#### RLH Hidrófugos

**RLH010** m² Hidrófugo transparente para fachadas.
Aplicación de tratamiento superficial de protección hidrófuga para fachadas de piedra natural, mediante impregnación hidrófuga y oleófuga, MasterProtect H 305 "MBCC de Sika", incolora, a base de alcoxisilano de alquilo en base acuosa, sin disolventes, con una profundidad media de penetración de 6,8 mm, aplicada en manos sucesivas hasta la saturación del elemento (rendimiento: 0,2 l/m²). Incluso limpieza de la superficie soporte.
Incluye: Limpieza general del paramento soporte. Aplicación del hidrofugante.
Criterio de medición de proyecto: Superficie medida según documentación gráfica de Proyecto, con el mismo criterio que el soporte base.
Criterio de medición de obra: Se medirá la superficie realmente ejecutada según especificaciones de Proyecto, con el mismo criterio que el soporte base.

| Código | Ud | Descripción | Rendimiento | Precio | Importe |
|---|---|---|---|---|---|
| mt27tsb030d | l | Impregnación hidrófuga y oleófuga, MasterProtect H 305 "MBCC de Sika", incolora, a base de alcoxisilano de alquilo en base acuosa, sin disolventes, con una profundidad media de penetración de 6,8 mm, repelente del agua y la suciedad, con propiedades tixotrópicas, permeable al vapor de agua, antimoho y antiverdín, con efecto preventivo de las eflorescencias y con resistencia a los rayos UV y a los álcalis, para aplicación sobre superficies de concreto, mortero, ladrillo cerámico o piedra natural. (material) | 0.2 | 197.3 | 39.460 |
| mo038 | h | Pintor. (mano de obra) | 0.197 | 115.52 | 22.757 |
| % | % | Herramienta menor | 2 % | 62.217 | 1.244 |
|  |  | Costes directos |  |  | 63.461 |
