# Sistema de encofrado para cabezal de grupo de micropilotes

- Propiedad del archivo: CYPE INGENIEROS, S.A.
- Formato: FIEBDC-3/2002
- Ámbito geográfico: Honduras
- Divisa: HNL
- Costes indirectos: 3.00 %
- Gastos generales: 13.00 %
- Beneficio industrial: 6.00 %
- IVA: 15.00 %

## C Cimentaciones

### CE Cabezales

#### CEM De micropilotes

**CEM020** m² Sistema de encofrado para cabezal de grupo de micropilotes.
Montaje de sistema de encofrado removible de madera, para cabezal de grupo de micropilotes, formado por tablones de madera, amortizables en 4 usos, y posterior remoción del sistema de encofrado. Incluso elementos de sustentación, fijación y acodalamientos necesarios para su estabilidad y líquido desencofrante MasterFinish RL 294 "MBCC de Sika", para evitar la adherencia del concreto al encofrado.
Incluye: Limpieza y preparación del plano de apoyo. Replanteo. Aplicación del líquido desencofrante. Montaje del sistema de encofrado. Colocación de elementos de sustentación, fijación y acodalamiento. Aplomado y nivelación del encofrado. Humectación del encofrado. Remoción del sistema de encofrado. Limpieza y almacenamiento del encofrado.
Criterio de medición de proyecto: Superficie de encofrado en contacto con el concreto, medida según documentación gráfica de Proyecto.
Criterio de medición de obra: Se medirá la superficie de encofrado en contacto con el concreto realmente ejecutada según especificaciones de Proyecto.

| Código | Ud | Descripción | Rendimiento | Precio | Importe |
|---|---|---|---|---|---|
| mt08ema050b | m³ | Madera para encofrar, de 26 mm de espesor. (material) | 0.013 | 9819.58 | 127.65 |
| mt08var050 | kg | Alambre galvanizado para atar, de 1,30 mm de diámetro. (material) | 0.120 | 38.26 | 4.59 |
| mt08var060 | kg | Puntas de acero de 20x100 mm. (material) | 0.050 | 223.17 | 11.16 |
| mt08dba010g | l | Agente desmoldeante, a base de aceites especiales, emulsionable en agua MasterFinish RL 294 "MBCC de Sika", para encofrados metálicos, fenólicos o de madera. (material) | 0.030 | 47.44 | 1.42 |
| op00sie020 |  | Sierra de disco fijo, para mesa de trabajo. | 1.000 | 0.00 | 0.00 |
| mo044 | h | Armador de encofrados. (mano de obra) | 0.960 | 120.22 | 115.41 |
| mo091 | h | Ayudante de armador de encofrados. (mano de obra) | 0.960 | 89.80 | 86.21 |
| % | % | Herramienta menor | 2 % | 346.44 | 6.93 |
|  |  | Costes directos |  |  | 353.37 |
