# Losa unidireccional con vigas planas, nervaduras "in situ" y columnas

- Propiedad del archivo: CYPE INGENIEROS, S.A.
- Formato: FIEBDC-3/2002
- Ámbito geográfico: Honduras
- Divisa: HNL
- Costes indirectos: 3.00 %
- Gastos generales: 13.00 %
- Beneficio industrial: 6.00 %
- IVA: 15.00 %

## E Estructuras

### EH Concreto reforzado

#### EHU Losas unidireccionales

**EHU021** m² Losa unidireccional con vigas planas, nervaduras "in situ" y columnas.
Estructura de concreto reforzado, realizada con concreto f'c=210 kg/cm² (3000 psi), clase de exposición F0 S0 P0 C0, tamaño máximo del agregado 12,5 mm, consistencia blanda, mezclado en obra, y fundido con medios manuales, con un volumen total de concreto en losa, vigas y columnas de 0,186 m³/m², y acero Grado 60 (fy=4200 kg/cm²) en zona de nervaduras y zunchos, vigas y columnas con una cuantía total de 20 kg/m², compuesta de los siguientes elementos: LOSA EN UNA DIRECCIÓN: horizontal, de canto 30 = 25+5 cm; nervadura "in situ" de 12 cm de ancho; bovedilla de concreto para nervaduras "in situ", 60x20x25 cm; capa de compresión de 5 cm de espesor, con armadura de reparto formada por malla soldada tipo 6x6 10/10 de acero Grado 70, con varillas espaciadas 15,24x15,24 cm de Ø 3,43 mm; vigas planas, zunchos perimetrales de planta, encofrado para vigas, montaje y desmontaje de sistema de encofrado continuo, con acabado para revestir, formado por: superficie encofrante de tableros de madera tratada, reforzados con varillas y perfiles, amortizables en 25 usos, estructura soporte horizontal de sopandas metálicas y accesorios de montaje, amortizables en 150 usos y estructura soporte vertical de puntales metálicos, amortizables en 150 usos; COLUMNAS: con altura libre de hasta 3 m, con montaje y desmontaje de sistema de encofrado de láminas metálicas reutilizables. Incluso agente filmógeno MasterKure 215 WB "MBCC de Sika", para el curado de concretos y morteros.
Criterio de valoración económica: El precio incluye el corte, doblado y conformado de la armadura en taller de obra y el montaje en el lugar definitivo de su colocación en obra.
Incluye: COLUMNAS: Replanteo. Colocación de las armaduras con separadores homologados. Montaje del sistema de encofrado. Preparación del concreto. Fundido y compactación del concreto. Remoción del sistema de encofrado. Curado del concreto. LOSA Y VIGAS: Replanteo del sistema de encofrado. Montaje del sistema de encofrado. Replanteo de la geometría de la planta sobre el encofrado. Colocación de bovedillas. Colocación de las armaduras con separadores homologados. Preparación del concreto. Fundido y compactación del concreto. Regleado y nivelación de la capa de compresión. Curado del concreto. Remoción del sistema de encofrado.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt07aco020b | Ud | Separador homologado para columnas. (material) | 0.500 | 1.62 | 0.81 |
| mt08eup010b | m² | Lámina metálica de 50x50 cm, para encofrado de columnas de concreto reforzado de sección rectangular o cuadrada, de hasta 3 m de altura, incluso accesorios de montaje. (material) | 0.007 | 1224.26 | 8.57 |
| mt08eft030a | m² | Tablero de madera tratada, de 22 mm de espesor, reforzado con varillas y perfiles. (material) | 0.044 | 1160.50 | 51.06 |
| mt08eva030 | m² | Estructura soporte para encofrado removible, compuesta de: sopandas metálicas y accesorios de montaje. (material) | 0.007 | 2601.55 | 18.21 |
| mt50spa081a | Ud | Puntal metálico telescópico, de hasta 3 m de altura. (material) | 0.027 | 491.05 | 13.26 |
| mt08cim030b | m³ | Madera de pino. (material) | 0.003 | 9067.18 | 27.20 |
| mt08var060 | kg | Puntas de acero de 20x100 mm. (material) | 0.040 | 223.17 | 8.93 |
| mt08dba010g | l | Agente desmoldeante, a base de aceites especiales, emulsionable en agua MasterFinish RL 294 "MBCC de Sika", para encofrados metálicos, fenólicos o de madera. (material) | 0.030 | 47.44 | 1.42 |
| mt07bho020b | Ud | Bovedilla de concreto para nervaduras "in situ", 60x20x25 cm. Incluso piezas especiales. (material) | 5.104 | 27.18 | 138.73 |
| mt07aco020c | Ud | Separador homologado para vigas. (material) | 0.800 | 2.26 | 1.81 |
| mt07aco020f | Ud | Separador homologado para nervaduras "in situ" en losas unidireccionales. (material) | 1.000 | 1.62 | 1.62 |
| mt07aco110g | kg | Acero en varillas corrugadas, Grado 60 (fy=4200 kg/cm²), de varios diámetros, según ASTM A 615. (material) | 21.000 | 23.63 | 496.23 |
| mt08var050 | kg | Alambre galvanizado para atar, de 1,30 mm de diámetro. (material) | 0.290 | 38.26 | 11.10 |
| mt07ame120aa | m² | Malla soldada tipo 6x6 10/10 de acero Grado 70, con varillas lisas espaciadas 15,24x15,24 cm de 3,43 mm de diámetro, según ASTM A 185 y ASTM A 497. (material) | 1.100 | 21.74 | 23.91 |
| mt08aaa010a | m³ | Agua. (material) | 0.042 | 38.26 | 1.61 |
| mt01arg000i | m³ | Arena cribada. (material) | 0.108 | 346.29 | 37.40 |
| mt01arg001ie | m³ | Agregado grueso homogeneizado, de tamaño máximo 12,5 mm. (material) | 0.162 | 317.90 | 51.50 |
| mt08cem000i | kg | Cemento gris en sacos. (material) | 69.996 | 4.16 | 291.18 |
| mt08cur020d | l | Agente filmógeno MasterKure 215 WB "MBCC de Sika", para el curado de concretos y morteros. (material) | 0.150 | 41.06 | 6.16 |
| mq06hor010 | h | Mezcladora de concreto eléctrica con una capacidad de amasado de 160 l. (maquinaria) | 0.136 | 76.52 | 10.41 |
| op00ciz020 |  | Cizalla para acero en varillas corrugadas. | 1.000 | 0.00 | 0.00 |
| op00ata010 |  | Atadora de armadura. | 1.000 | 0.00 | 0.00 |
| op00sie020 |  | Sierra de disco fijo, para mesa de trabajo. | 1.000 | 0.00 | 0.00 |
| au00auh040 |  | Vibrador de concreto, eléctrico. | 1.000 | 0.00 | 0.00 |
| au00auh030 |  | Castillete de fundido. | 1.000 | 0.00 | 0.00 |
| mo044 | h | Armador de encofrados. (mano de obra) | 0.926 | 120.22 | 111.32 |
| mo091 | h | Ayudante de armador de encofrados. (mano de obra) | 0.937 | 89.80 | 84.14 |
| mo043 | h | Armador de hierro. (mano de obra) | 0.324 | 120.22 | 38.95 |
| mo090 | h | Ayudante de armador de hierro. (mano de obra) | 0.331 | 89.80 | 29.72 |
| mo113 | h | Peón de albañilería. (mano de obra) | 0.264 | 83.20 | 21.96 |
| mo112 | h | Peón especializado de albañilería. (mano de obra) | 0.276 | 84.56 | 23.34 |
| mo045 | h | Armador, en trabajos de colocación del concreto. (mano de obra) | 0.077 | 120.22 | 9.26 |
| mo092 | h | Ayudante de armador, en trabajos de colocación del concreto. (mano de obra) | 0.305 | 89.80 | 27.39 |
| % | % | Herramienta menor | 2 % | 1547.20 | 30.94 |
|  |  | Costes directos |  |  | 1578.14 |
