# Reparación de elemento de losa de madera, mediante prótesis de madera y armadura

- Propiedad del archivo: CYPE INGENIEROS, S.A.
- Formato: FIEBDC-3/2002
- Ámbito geográfico: Honduras
- Divisa: HNL
- Costes indirectos: 3.00 %
- Gastos generales: 13.00 %
- Beneficio industrial: 6.00 %
- IVA: 15.00 %

## E Estructuras

### EM Madera

#### EMY Reparaciones

**EMY240** Ud Reparación de elemento de losa de madera, mediante prótesis de madera y armadura.
Reparación de extremo de vigueta de losa de madera, eliminando la zona deteriorada y colocando una prótesis de 10x15x50 cm de madera aserrada de abeto (Abies alba), acabado cepillado, para aplicaciones estructurales, clase resistente C24 y protección frente a agentes bióticos que se corresponde con la clase de penetración NP2 (3 mm en las caras laterales de la albura), adherida a la madera sana mediante resina epoxi-acrilato, libre de estireno, MasterFlow 920 AN "MBCC de Sika". Unión de la prótesis y el resto de la madera sana mediante 4 varillas corrugadas de fibra de vidrio reforzada con resina de poliéster, de 0,6 m de longitud cada una y 12 mm de diámetro, alojadas en taladros realizados en la prótesis y la madera sana, y relleno de los taladros con la misma resina. Montaje y desmontaje de apeo.
Incluye: Instalación del apeo. Corte de la zona dañada y saneado. Replanteo y ajuste de la prótesis de madera. Aplicación de la resina sobre la madera sana. Colocación de la prótesis y sujeción provisional de la misma. Ejecución de los taladros, perforando tanto la madera sana como la prótesis. Colocación de las varillas corrugadas en los taladros. Relleno de los taladros con resina. Remoción del sistema de encofrado. Desmontaje y retirada del apeo. Retirada y acopio de escombros. Carga de escombros sobre camión o contenedor.
Criterio de medición de proyecto: Número de unidades previstas, según documentación gráfica de Proyecto.
Criterio de medición de obra: Se medirá el número de unidades realmente ejecutadas según especificaciones de Proyecto.

| Código | Ud | Descripción | Rendimiento | Precio | Importe |
|---|---|---|---|---|---|
| mt08ema050b | m³ | Madera para encofrar, de 26 mm de espesor. (material) | 0.006 | 9819.58 | 58.92 |
| mt08var050 | kg | Alambre galvanizado para atar, de 1,30 mm de diámetro. (material) | 0.100 | 38.26 | 3.83 |
| mt08var060 | kg | Puntas de acero de 20x100 mm. (material) | 0.050 | 223.17 | 11.16 |
| mt08dba010d | l | Agente desmoldeante, a base de aceites especiales, emulsionable en agua, para encofrados metálicos, fenólicos o de madera. (material) | 0.030 | 46.02 | 1.38 |
| mt50spa050m | m³ | Tablón de madera de pino, dimensiones 20x7,2 cm. (material) | 0.001 | 11201.98 | 11.20 |
| mt50spa101 | kg | Clavos de acero. (material) | 0.140 | 47.75 | 6.69 |
| mt50spa081a | Ud | Puntal metálico telescópico, de hasta 3 m de altura. (material) | 0.014 | 491.05 | 6.87 |
| mt26reh100f | Ud | Cartucho de 380 ml de resina epoxi-acrilato, libre de estireno, MasterFlow 920 AN "MBCC de Sika", de dos componentes, con dosificador y boquilla de mezcla automática, para anclajes estructurales verticales y horizontales. (material) | 0.639 | 442.48 | 282.74 |
| mt07mee014ia | m³ | Madera aserrada de abeto (Abies alba), acabado cepillado, para aplicaciones estructurales, clase resistente C24 y protección frente a agentes bióticos que se corresponde con la clase de penetración NP2 (3 mm en las caras laterales de la albura), trabajada en taller. (material) | 0.008 | 15574.57 | 124.60 |
| mt07cef010f | m | Varilla corrugada de fibra de vidrio reforzada con resina de poliéster, de 12 mm de diámetro, con superficie arenada como mejora de la adherencia, para armado y refuerzo estructural. (material) | 2.400 | 231.24 | 554.98 |
| mq09sie010 | h | Motosierra a gasolina, de 50 cm de espada y 2 kW de potencia. (maquinaria) | 0.063 | 74.52 | 4.69 |
| op00tal010 |  | Taladro. | 1.000 | 0.00 | 0.00 |
| mo020 | h | Albañil. (mano de obra) | 0.662 | 115.52 | 76.47 |
| mo112 | h | Peón especializado de albañilería. (mano de obra) | 0.378 | 84.56 | 31.96 |
| mo058 | h | Ayudante de carpintero. (mano de obra) | 0.292 | 86.89 | 25.37 |
| mo113 | h | Peón de albañilería. (mano de obra) | 0.292 | 83.20 | 24.29 |
| % | % | Herramienta menor | 2 % | 1225.15 | 24.50 |
|  |  | Costes directos |  |  | 1249.65 |
