# Relleno de trasdós de cascarón

- Propiedad del archivo: CYPE Ingenieros S.A.
- Formato: FIEBDC-3/2016
- Programa: Generador de precios de la construcción. CYPE Ingenieros, S.A.
- Fecha: 28/10/2024
- Ámbito geográfico: Honduras
- Divisa: HNL
- Costes indirectos: 3 %
- Gastos generales: 13 %
- Beneficio industrial: 6 %
- IVA: 15 %

## E Estructuras

### EF Mampostería

#### EFE Cascarones

**EFE021** m³ Relleno de trasdós de cascarón.
Relleno de trasdós de cascarón con concreto simple f'c=140 kg/cm² (2000 psi), clase de exposición F0 S0 P0 C0, tamaño máximo del agregado 19 mm, consistencia blanda, con medios manuales.
Incluye: Extendido del material de relleno en tongadas de espesor uniforme. Regleado y nivelación de la superficie de acabado.
Criterio de medición de proyecto: Volumen medido según documentación gráfica de Proyecto.
Criterio de medición de obra: Se medirá el volumen realmente ejecutado según especificaciones de Proyecto.

| Código | Ud | Descripción | Rendimiento | Precio | Importe |
|---|---|---|---|---|---|
| mt10hmf110aeb | m³ | Concreto simple f'c=140 kg/cm² (2000 psi), clase de exposición F0 S0 P0 C0, tamaño máximo del agregado 19 mm, consistencia blanda, premezclado, según ACI 318. (material) | 1.05 | 2225.51 | 2336.786 |
| mo020 | h | Albañil. (mano de obra) | 0.675 | 115.52 | 77.976 |
| mo113 | h | Peón de albañilería. (mano de obra) | 1.35 | 83.2 | 112.320 |
| % | % | Herramienta menor | 2 % | 2527.082 | 50.542 |
|  |  | Costes directos |  |  | 2577.624 |

Residuos:
- colocación: mt10hmf110aeb; factor de residuo 0.00158326

## Recursos

**mt10hmf110aeb** m³ Concreto simple f'c=140 kg/cm² (2000 psi)
Datos técnicos: Coste energético 1840.000 MJ; Emisión de CO2 230.000 kg; Código LER 17 01 01; Masa del elemento 2300 kg; Volumen 1.533333 m3
