# Inyección de resinas en fisuras, para reparación estructural

- Propiedad del archivo: CYPE Ingenieros S.A.
- Formato: FIEBDC-3/2016
- Programa: Generador de precios de la construcción. CYPE Ingenieros, S.A.
- Fecha: 28/10/2024
- Ámbito geográfico: Honduras
- Divisa: HNL
- Costes indirectos: 3 %
- Gastos generales: 13 %
- Beneficio industrial: 6 %
- IVA: 15 %

## E Estructuras

### EH Concreto reforzado

#### EHY Reparaciones

**EHY065** m Inyección de resinas en fisuras, para reparación estructural.
Inyección en fisura con lechada fluida de dos componentes a base de resina epoxi, MasterInject 1360 "MBCC de Sika", con endurecedor amínico, sin disolventes, (rendimiento: 0,5 kg/m), aplicada mediante equipo de inyección a baja presión, para reparación estructural en elemento de concreto.
Criterio de valoración económica: El precio no incluye la limpieza del interior de la fisura ni la colocación de los inyectores.
Incluye: Premezclado de los componentes de la resina. Conexión de la manguera con los inyectores. Inyección mecánica de la lechada. Desconexión de la manguera. Limpieza superficial.
Criterio de medición de proyecto: Longitud medida según documentación gráfica de Proyecto.
Criterio de medición de obra: Se medirá la longitud realmente ejecutada según especificaciones de Proyecto.

| Código | Ud | Descripción | Rendimiento | Precio | Importe |
|---|---|---|---|---|---|
| mt09reh130d | kg | Lechada fluida de dos componentes a base de resina epoxi, MasterInject 1360 "MBCC de Sika", con endurecedor amínico, sin disolventes, como relleno transmisor de esfuerzos para inyección de fisuras, secas o húmedas, con una resistencia a tracción superior a 2,5 N/mm² de más de 0,2 mm de anchura, temperatura de aplicación entre 5°C y 30°C. (material) | 0.5 | 608.63 | 304.315 |
| mq06eim010 | h | Equipo de inyección manual de morteros fluidos y resinas. (maquinaria) | 0.128 | 38.25 | 4.896 |
| mo020 | h | Albañil. (mano de obra) | 0.149 | 115.52 | 17.212 |
| mo112 | h | Peón especializado de albañilería. (mano de obra) | 0.149 | 84.56 | 12.599 |
| % | % | Herramienta menor | 2 % | 339.022 | 6.780 |
|  |  | Costes directos |  |  | 345.802 |

Residuos:
- colocación: mt09reh130d; factor de residuo 0.03

## Recursos

**mt09reh130d** kg Lechada fluida de dos componentes a base de resina epoxi
Datos técnicos: Coste energético 86.761 MJ; Emisión de CO2 3.294 kg; Código LER 17 09 04; Masa del elemento 1 kg; Volumen 0.000667 m3
Residuos:
- embalaje: re170203 Plástico. (componente de residuo); rendimiento 0.003 kg; Código LER 17 02 03; Masa del elemento 1 kg; Volumen 0.001667 m3
