# Control centralizado

- Propiedad del archivo: CYPE Ingenieros S.A.
- Formato: FIEBDC-3/2016
- Programa: Generador de precios de la construcción. CYPE Ingenieros, S.A.
- Fecha: 28/10/2024
- Ámbito geográfico: Honduras
- Divisa: HNL
- Costes indirectos: 3 %
- Gastos generales: 13 %
- Beneficio industrial: 6 %
- IVA: 15 %

## I Instalaciones

### IB Sistemas de climatización

#### IBW Sistema VRF (Mitsubishi Heavy Industries)

**IBW500** Ud Control centralizado.
Consola para control centralizado de instalaciones de climatización con sistema aire-aire split y comunicación Superlink II, para un máximo de 16 unidades interiores, modelo SC-SL1N-E "MITSUBISHI HEAVY INDUSTRIES", con funciones de control individual y colectivo del desplante y detención, información de los estados de funcionamiento y de necesidad de servicio y compensación del tiempo de detención ante un corte del suministro eléctrico.
Criterio de valoración económica: El precio no incluye la canalización ni el cableado eléctrico de alimentación.
Incluye: Replanteo. Colocación y fijación. Colocación y fijación de los accesorios. Conexionado.
Criterio de medición de proyecto: Número de unidades previstas, según documentación gráfica de Proyecto.
Criterio de medición de obra: Se medirá el número de unidades realmente ejecutadas según especificaciones de Proyecto.

| Código | Ud | Descripción | Rendimiento | Precio | Importe |
|---|---|---|---|---|---|
| mt42mhi600a | Ud | Consola para control centralizado de instalaciones de climatización con sistema aire-aire split y comunicación Superlink II, para un máximo de 16 unidades interiores, modelo SC-SL1N-E "MITSUBISHI HEAVY INDUSTRIES", con funciones de control individual y colectivo del desplante y detención, información de los estados de funcionamiento y de necesidad de servicio y compensación del tiempo de detención ante un corte del suministro eléctrico. (material) | 1 | 34553.74 | 34553.740 |
| mo005 | h | Instalador de climatización. (mano de obra) | 1.176 | 118.7 | 139.591 |
| mo104 | h | Ayudante de instalador de climatización. (mano de obra) | 1.176 | 86.19 | 101.359 |
| % | % | Herramienta menor | 2 % | 34794.690 | 695.894 |
|  |  | Costes directos |  |  | 35490.584 |
