# Falso piso ventilado de concreto, sistema "PANTALLAX", sobre platea de cimentación

- Propiedad del archivo: CYPE INGENIEROS, S.A.
- Formato: FIEBDC-3/2002
- Ámbito geográfico: Honduras
- Divisa: HNL
- Costes indirectos: 3.00 %
- Gastos generales: 13.00 %
- Beneficio industrial: 6.00 %
- IVA: 15.00 %

## A Acondicionamiento del terreno

### AN Nivelación

#### ANV Soleras ventiladas

**ANV020** m² Falso piso ventilado de concreto, sistema "PANTALLAX", sobre platea de cimentación.
Falso piso ventilado de concreto armado, de 10 cm de espesor, con acabado superficial mediante fratasadora mecánica, sistema Dren "PANTALLAX", compuesto por lámina drenante nodular de polietileno de alta densidad (PEAD/HDPE), con nódulos de 8 mm de altura, con geotextil de polipropileno de 120 g/m² incorporado, fijada a placa de cimientos existente mediante fijaciones mecánicas; realizado con concreto f'c=210 kg/cm² (3000 psi), clase de exposición F0 S0 P0 C0, tamaño máximo del agregado 12,5 mm, consistencia blanda, mezclado en obra, y fundido con medios manuales, y malla soldada tipo 6x6 6/6 de acero Grado 70, con varillas espaciadas 15,24x15,24 cm de Ø 4,88 mm como armadura de reparto, colocada sobre separadores homologados. Incluso panel de poliestireno expandido de 3 cm de espesor, para la ejecución de juntas de expansión.
Incluye: Limpieza y preparación de la superficie. Colocación de la lámina drenante. Tendido de niveles mediante toques, maestras de concreto o reglas. Riego de la superficie base. Formación de juntas de construcción y de dilatación. Colocación de la malla soldada con separadores homologados. Preparación del concreto. Fundido, extendido y vibrado del concreto. Conexión de los elementos exteriores. Curado del concreto. Fratasado mecánico de la superficie.
Criterio de medición de proyecto: Superficie medida según documentación gráfica de Proyecto.
Criterio de medición de obra: Se medirá la superficie realmente ejecutada según especificaciones de Proyecto, sin deducir la superficie ocupada por las columnas situados dentro de su perímetro.

| Código | Ud | Descripción | Rendimiento | Precio | Importe |
|---|---|---|---|---|---|
| mt14gsp010a | m² | Lámina drenante nodular de polietileno de alta densidad (PEAD/HDPE), con nódulos de 8 mm de altura, con geotextil de polipropileno de 120 g/m² incorporado, resistencia a la compresión 200 kN/m² según ISO 604 y capacidad de drenaje 4,8 l/(s·m). (material) | 1.050 | 103.12 | 108.28 |
| mt08var060 | kg | Puntas de acero de 20x100 mm. (material) | 0.100 | 222.67 | 22.27 |
| mt07ame120ee | m² | Malla soldada tipo 6x6 6/6 de acero Grado 70, con varillas lisas espaciadas 15,24x15,24 cm de 4,88 mm de diámetro, según ASTM A 185 y ASTM A 497. (material) | 1.100 | 47.55 | 52.31 |
| mt08aaa010a | m³ | Agua. (material) | 0.024 | 38.17 | 0.92 |
| mt01arg000i | m³ | Arena cribada. (material) | 0.061 | 345.69 | 21.09 |
| mt01arg001ie | m³ | Agregado grueso homogeneizado, de tamaño máximo 12,5 mm. (material) | 0.091 | 317.34 | 28.88 |
| mt08cem000i | kg | Cemento gris en sacos. (material) | 39.424 | 4.15 | 163.61 |
| mt07aco020f | Ud | Separador homologado para nervaduras "in situ" en losas unidireccionales. (material) | 3.000 | 1.62 | 4.86 |
| mt16pea020c | m² | Panel rígido de poliestireno expandido, mecanizado lateral recto, de 30 mm de espesor, resistencia térmica 0,8 m²K/W, conductividad térmica 0,036 W/(mK), para junta de contracción. (material) | 0.050 | 72.43 | 3.62 |
| mq04dua020b | h | Dumper de descarga frontal de 2 t de carga útil. (maquinaria) | 0.019 | 229.64 | 4.36 |
| mq06vib020 | h | Regla vibrante de 3 m. (maquinaria) | 0.084 | 115.69 | 9.72 |
| mq06fra010 | h | Fratasadora mecánica de concreto. (maquinaria) | 0.550 | 125.60 | 69.08 |
| mq06cor020 | h | Equipo para corte de juntas en soleras de concreto. (maquinaria) | 0.100 | 235.34 | 23.53 |
| mq06hor010 | h | Mezcladora de concreto eléctrica con una capacidad de amasado de 160 l. (maquinaria) | 0.066 | 76.31 | 5.04 |
| op00sie010 |  | Sierra de calar. | 1.000 | 0.00 | 0.00 |
| mo020 | h | Albañil. (mano de obra) | 0.274 | 114.04 | 31.25 |
| mo077 | h | Ayudante de albañil. (mano de obra) | 0.274 | 85.25 | 23.36 |
| mo113 | h | Peón de albañilería. (mano de obra) | 0.401 | 82.13 | 32.93 |
| mo112 | h | Peón especializado de albañilería. (mano de obra) | 0.127 | 83.48 | 10.60 |
| % | % | Herramienta menor | 2 % | 615.71 | 12.31 |
|  |  | Costes directos |  |  | 628.02 |
