# Colector en placa de cimientos

- Propiedad del archivo: CYPE INGENIEROS, S.A.
- Formato: FIEBDC-3/2002
- Ámbito geográfico: Honduras
- Divisa: HNL
- Costes indirectos: 3.00 %
- Gastos generales: 13.00 %
- Beneficio industrial: 6.00 %
- IVA: 15.00 %

## A Acondicionamiento del terreno

### AS Red de desagüe

#### ASC Colectores

**ASC020** m Colector en placa de cimientos.
Colector enterrado de red horizontal de saneamiento, sin cajas de registro, mediante sistema integral registrable, en placa de cimientos, con una pendiente mínima del 3%, para el desagüe de aguas residuales y/o pluviales, formado por tubo de PVC liso, serie SN-2, rigidez anular nominal 2 kN/m², de 400 mm de diámetro exterior, con junta elástica, empotrada en placa de cimientos. Incluso accesorios, registros, uniones y piezas especiales, lubricante para montaje y fijación a la armadura de la losa.
Incluye: Replanteo y trazado del ducto en planta y pendientes. Presentación en seco de tubos y piezas especiales. Montaje, conexionado y comprobación de su correcto funcionamiento.
Criterio de medición de proyecto: Longitud medida en proyección horizontal, según documentación gráfica de Proyecto.
Criterio de medición de obra: Se medirá, en proyección horizontal, la longitud realmente ejecutada según especificaciones de Proyecto, incluyendo los tramos ocupados por piezas especiales.

| Código | Ud | Descripción | Rendimiento | Precio | Importe |
|---|---|---|---|---|---|
| mt11tpb020g | m | Tubo de PVC liso, para saneamiento enterrado sin presión, serie SN-2, rigidez anular nominal 2 kN/m², de 400 mm de diámetro exterior y 7,9 mm de espesor, incluso juntas de goma. (material) | 1.050 | 2297.82 | 2412.71 |
| mt11tpb021g | Ud | Repercusión, por m de tubería, de accesorios, uniones y piezas especiales para tubo de PVC liso, para saneamiento enterrado sin presión, serie SN-2, de 400 mm de diámetro exterior. (material) | 2.000 | 689.35 | 1378.70 |
| mt11ade100a | kg | Lubricante para unión mediante junta elástica de tubos y accesorios. (material) | 0.007 | 643.10 | 4.50 |
| mo008 | h | Fontanero. (mano de obra) | 0.364 | 117.18 | 42.65 |
| mo107 | h | Ayudante de fontanero. (mano de obra) | 0.182 | 85.08 | 15.48 |
| % | % | Herramienta menor | 2 % | 3854.04 | 77.08 |
|  |  | Costes directos |  |  | 3931.12 |
