# Desagüe sifónico

- Propiedad del archivo: CYPE INGENIEROS, S.A.
- Formato: FIEBDC-3/2002
- Ámbito geográfico: Honduras
- Divisa: HNL
- Costes indirectos: 3.00 %
- Gastos generales: 13.00 %
- Beneficio industrial: 6.00 %
- IVA: 15.00 %

## A Acondicionamiento del terreno

### AS Red de desagüe

#### ASI Sistemas de drenaje de suelos

**ASI020** Ud Desagüe sifónico.
Instalación de desagüe sifónico de fundición dúctil, de 40x40 cm, para recogida de aguas pluviales o de locales húmedos. Incluso accesorios de montaje, piezas especiales y elementos de sujeción.
Incluye: Replanteo y trazado. Montaje, conexionado y comprobación de su correcto funcionamiento.
Criterio de medición de proyecto: Número de unidades previstas, según documentación gráfica de Proyecto.
Criterio de medición de obra: Se medirá el número de unidades realmente ejecutadas según especificaciones de Proyecto.

| Código | Ud | Descripción | Rendimiento | Precio | Importe |
|---|---|---|---|---|---|
| mt11suf010j | Ud | Desagüe sifónico de fundición dúctil, de 40x40 cm. (material) | 1.000 | 2042.40 | 2042.40 |
| mt11var020 | Ud | Kit de accesorios de montaje, piezas especiales y elementos de sujeción, para saneamiento. (material) | 1.000 | 22.83 | 22.83 |
| mo020 | h | Albañil. (mano de obra) | 0.877 | 114.04 | 100.01 |
| mo112 | h | Peón especializado de albañilería. (mano de obra) | 0.438 | 83.48 | 36.56 |
| % | % | Herramienta menor | 2 % | 2201.80 | 44.04 |
|  |  | Costes directos |  |  | 2245.84 |
