# Zanja de infiltración, con geotextil

- Propiedad del archivo: CYPE INGENIEROS, S.A.
- Formato: FIEBDC-3/2002
- Ámbito geográfico: Honduras
- Divisa: HNL
- Costes indirectos: 3.00 %
- Gastos generales: 13.00 %
- Beneficio industrial: 6.00 %
- IVA: 15.00 %

## A Acondicionamiento del terreno

### AU Drenajes

#### AUZ Zanjas

**AUZ030** Ud Zanja de infiltración, con geotextil.
Zanja de infiltración, de 60 cm de altura y 40 cm de anchura, con una pendiente máxima del 3%, con grava filtrante sin clasificar, envuelta en geotextil y compactación en tongadas sucesivas de 30 cm de espesor máximo con pisón de guiado manual.
Criterio de valoración económica: El precio no incluye la excavación ni el relleno principal.
Incluye: Colocación del geotextil. Extendido del material de relleno en tongadas de espesor uniforme. Compactación.
Criterio de medición de proyecto: Número de unidades previstas, según documentación gráfica de Proyecto.
Criterio de medición de obra: Se medirá el número de unidades realmente ejecutadas según especificaciones de Proyecto.

| Código | Ud | Descripción | Rendimiento | Precio | Importe |
|---|---|---|---|---|---|
| mt01ard030b | t | Grava filtrante sin clasificar. (material) | 0.360 | 541.55 | 194.96 |
| mt14gso030aaae | m² | Geotextil no tejido sintético, termosoldado, de polipropileno, con una resistencia a la tracción longitudinal de 8 kN/m, una resistencia a la tracción transversal de 10,1 kN/m, una apertura de cono a la prueba de perforación dinámica según ISO 13433 inferior a 40 mm, resistencia CBR a punzonamiento 0,3 kN y una masa superficial de 120 g/m². (material) | 2.500 | 39.15 | 97.88 |
| mq04dua020b | h | Dumper de descarga frontal de 2 t de carga útil. (maquinaria) | 0.020 | 229.64 | 4.59 |
| mq02rop020 | h | Pisón vibrante de guiado manual, de 80 kg, con placa de 30x30 cm, tipo rana. (maquinaria) | 0.050 | 86.70 | 4.34 |
| mo041 | h | Albañil de obra civil. (mano de obra) | 0.088 | 114.04 | 10.04 |
| mo087 | h | Ayudante de albañil de obra civil. (mano de obra) | 0.175 | 85.25 | 14.92 |
| % | % | Herramienta menor | 2 % | 326.73 | 6.53 |
|  |  | Costes directos |  |  | 333.26 |
