# Tensado de anclajes permanentes

- Propiedad del archivo: CYPE INGENIEROS, S.A.
- Formato: FIEBDC-3/2002
- Ámbito geográfico: Honduras
- Divisa: HNL
- Costes indirectos: 3.00 %
- Gastos generales: 13.00 %
- Beneficio industrial: 6.00 %
- IVA: 15.00 %

## C Cimentaciones

### CC Muros de contención

#### CCP Muros pantalla

**CCP084** Ud Tensado de anclajes permanentes.
Tensado de anclajes permanentes, durante una jornada laboral, mediante equipo formado por gato de tensado multifilar y central hidráulica.
Criterio de valoración económica: El precio incluye el desplazamiento a la obra del personal especializado.
Incluye: Fijación de los cables a la cabeza de anclaje. Tensado de los cables. Colocación de la caperuza de protección. Sellado de los extremos de los cables en la cabeza de anclaje.
Criterio de medición de proyecto: Número de unidades previstas, según documentación gráfica de Proyecto.
Criterio de medición de obra: Se medirá el número de unidades realmente ejecutadas según especificaciones de Proyecto.

| Código | Ud | Descripción | Rendimiento | Precio | Importe |
|---|---|---|---|---|---|
| mq03pan040 | h | Equipo de tensado compuesto por gato de tensado multifilar y central hidráulica, para anclajes permanentes en muros pantalla. (maquinaria) | 8.000 | 2782.09 | 22256.72 |
| mo042 | h | Armador. (mano de obra) | 8.767 | 120.22 | 1053.97 |
| mo089 | h | Ayudante de armador. (mano de obra) | 8.767 | 89.80 | 787.28 |
| % | % | Herramienta menor | 2 % | 24097.97 | 481.96 |
|  |  | Costes directos |  |  | 24579.93 |
