# Concreto simple

- Propiedad del archivo: CYPE INGENIEROS, S.A.
- Formato: FIEBDC-3/2002
- Ámbito geográfico: Honduras
- Divisa: HNL
- Costes indirectos: 3.00 %
- Gastos generales: 13.00 %
- Beneficio industrial: 6.00 %
- IVA: 15.00 %

## C Cimentaciones

### CH Concretos, aceros y encofrados

#### CHH Concretos

**CHH020** m³ Concreto simple.
Concreto f'c=175 kg/cm² (2500 psi), clase de exposición F0 S0 P0 C0, tamaño máximo del agregado 19 mm, consistencia blanda, mezclado en obra y fundido con medios manuales, para formación de zapata.
Incluye: Preparación del concreto. Fundido y compactación del concreto. Curado del concreto.
Criterio de medición de proyecto: Volumen teórico, según documentación gráfica de Proyecto.
Criterio de medición de obra: Se medirá el volumen teórico ejecutado según especificaciones de Proyecto, sin incluir los incrementos por excesos de excavación no autorizados.

| Código | Ud | Descripción | Rendimiento | Precio | Importe |
|---|---|---|---|---|---|
| mt08aaa010a | m³ | Agua. (material) | 0.224 | 38.26 | 8.57 |
| mt01arg000i | m³ | Arena cribada. (material) | 0.528 | 346.29 | 182.84 |
| mt01arg001ii | m³ | Agregado grueso homogeneizado, de tamaño máximo 19 mm. (material) | 0.935 | 311.66 | 291.40 |
| mt08cem000i | kg | Cemento gris en sacos. (material) | 330.000 | 4.16 | 1372.80 |
| mq06hor010 | h | Mezcladora de concreto eléctrica con una capacidad de amasado de 160 l. (maquinaria) | 0.660 | 76.52 | 50.50 |
| au00auh040 |  | Vibrador de concreto, eléctrico. | 1.000 | 0.00 | 0.00 |
| mo045 | h | Armador, en trabajos de colocación del concreto. (mano de obra) | 0.055 | 120.22 | 6.61 |
| mo092 | h | Ayudante de armador, en trabajos de colocación del concreto. (mano de obra) | 0.274 | 89.80 | 24.61 |
| mo113 | h | Peón de albañilería. (mano de obra) | 1.151 | 83.20 | 95.76 |
| mo112 | h | Peón especializado de albañilería. (mano de obra) | 1.205 | 84.56 | 101.89 |
| % | % | Herramienta menor | 2 % | 2134.98 | 42.70 |
|  |  | Costes directos |  |  | 2177.68 |
