# Descabezado de pilote de concreto reforzado

- Propiedad del archivo: CYPE INGENIEROS, S.A.
- Formato: FIEBDC-3/2002
- Ámbito geográfico: Honduras
- Divisa: HNL
- Costes indirectos: 3.00 %
- Gastos generales: 13.00 %
- Beneficio industrial: 6.00 %
- IVA: 15.00 %

## C Cimentaciones

### CP Profundas

#### CPI Pilotes "in situ"

**CPI200** m Descabezado de pilote de concreto reforzado.
Descabezado de pilote de concreto reforzado, de 55 cm de diámetro, mediante picado del concreto de la cabeza del pilote que no reúne las características mecánicas necesarias, con descabezador hidráulico, y carga de los escombros procedentes del descabezado sobre camión o contenedor.
Incluye: Descabezado. Doblado de armaduras. Limpieza y carga de los escombros procedentes del descabezado sobre camión o contenedor.
Criterio de medición de proyecto: Longitud medida según documentación gráfica de Proyecto.
Criterio de medición de obra: Se medirá la longitud realmente ejecutada según especificaciones de Proyecto.

| Código | Ud | Descripción | Rendimiento | Precio | Importe |
|---|---|---|---|---|---|
| mq01exn060 | h | Retroexcavadora sobre neumáticos, de 85 kW, equipada con descabezador hidráulico para pilotes. (maquinaria) | 0.160 | 1610.23 | 257.64 |
| mq01exn010i | h | Miniretroexcavadora sobre neumáticos, de 37,5 kW. (maquinaria) | 0.006 | 1132.12 | 6.79 |
| mo112 | h | Peón especializado de albañilería. (mano de obra) | 0.175 | 83.48 | 14.61 |
| % | % | Herramienta menor | 2 % | 279.04 | 5.58 |
|  |  | Costes directos |  |  | 284.62 |
