# Desmontaje de pieza de armadura de madera en cubierta

- Propiedad del archivo: CYPE INGENIEROS, S.A.
- Formato: FIEBDC-3/2002
- Ámbito geográfico: Honduras
- Divisa: HNL
- Costes indirectos: 3.00 %
- Gastos generales: 13.00 %
- Beneficio industrial: 6.00 %
- IVA: 15.00 %

## D Demoliciones

### DE Estructuras

#### DEM Madera

**DEM130** m Desmontaje de pieza de armadura de madera en cubierta.
Desmontaje de par de 8x8 cm de sección, de armadura de madera en cubierta, con medios manuales y motosierra, y carga manual sobre camión o contenedor.
Criterio de valoración económica: El precio incluye el desmontaje de los elementos de fijación.
Incluye: Desmontaje del elemento. Retirada y acopio del material desmontado. Limpieza de los restos de obra. Carga manual del material desmontado sobre camión o contenedor.
Criterio de medición de proyecto: Longitud medida según documentación gráfica de Proyecto.
Criterio de medición de obra: Se medirá la longitud realmente desmontada según especificaciones de Proyecto.

| Código | Ud | Descripción | Rendimiento | Precio | Importe |
|---|---|---|---|---|---|
| mq09sie010 | h | Motosierra a gasolina, de 50 cm de espada y 2 kW de potencia. (maquinaria) | 0.219 | 74.52 | 16.32 |
| mo058 | h | Ayudante de carpintero. (mano de obra) | 0.959 | 86.89 | 83.33 |
| mo113 | h | Peón de albañilería. (mano de obra) | 0.959 | 83.20 | 79.79 |
| % | % | Herramienta menor | 2 % | 179.44 | 3.59 |
|  |  | Costes directos |  |  | 183.03 |
