# Desmontaje de unidad centralizada aire-agua de refrigeración o bomba de calor reversible

- Propiedad del archivo: CYPE INGENIEROS, S.A.
- Formato: FIEBDC-3/2002
- Ámbito geográfico: Honduras
- Divisa: HNL
- Costes indirectos: 3.00 %
- Gastos generales: 13.00 %
- Beneficio industrial: 6.00 %
- IVA: 15.00 %

## D Demoliciones

### DI Instalaciones

#### DIC Calefacción, climatización y agua caliente

**DIC110** Ud Desmontaje de unidad centralizada aire-agua de refrigeración o bomba de calor reversible.
Desmontaje de unidad centralizada aire-agua de refrigeración o bomba de calor reversible y sus componentes, instalada en interior, de 1500 kW de potencia frigorífica máxima, con medios manuales y mecánicos, y recuperación, acopio y montaje del material en el mismo emplazamiento, y carga mecánica sobre camión o contenedor.
Criterio de valoración económica: El precio incluye el desmontaje de los accesorios y de la bancada metálica de apoyo.
Incluye: Desmontaje del elemento. Clasificación y etiquetado. Acopio de los materiales a reutilizar. Reposición y conexionado del elemento. Retirada y acopio de los restos de obra. Limpieza de los restos de obra. Carga mecánica de los restos de obra sobre camión o contenedor.
Criterio de medición de proyecto: Número de unidades previstas, según documentación gráfica de Proyecto.
Criterio de medición de obra: Se medirá el número de unidades realmente desmontadas según especificaciones de Proyecto.

| Código | Ud | Descripción | Rendimiento | Precio | Importe |
|---|---|---|---|---|---|
| mq04cag010a | h | Camión con grúa de hasta 6 t. (maquinaria) | 4.200 | 1225.01 | 5145.04 |
| mo004 | h | Instalador de calefacción. (mano de obra) | 10.739 | 117.18 | 1258.40 |
| mo103 | h | Ayudante de instalador de calefacción. (mano de obra) | 10.739 | 85.08 | 913.67 |
| % | % | Herramienta menor | 2 % | 7317.11 | 146.34 |
|  |  | Costes directos |  |  | 7463.45 |
