# Demolición de muro interior interior de mampostería revestida

- Propiedad del archivo: CYPE INGENIEROS, S.A.
- Formato: FIEBDC-3/2002
- Ámbito geográfico: Honduras
- Divisa: HNL
- Costes indirectos: 3.00 %
- Gastos generales: 13.00 %
- Beneficio industrial: 6.00 %
- IVA: 15.00 %

## D Demoliciones

### DP Muros interiores

#### DPT Muros interiores de mampostería

**DPT020** m² Demolición de muro interior interior de mampostería revestida.
Demolición de muro interior interior de mampostería revestida, formada por bloque de concreto de 15 cm de espesor, con martillo neumático, sin afectar a la estabilidad de los elementos constructivos contiguos, y carga manual sobre camión o contenedor.
Criterio de valoración económica: El precio incluye el desmontaje previo de las hojas de la carpintería.
Incluye: Demolición de la mampostería y sus revestimientos. Fragmentación de los escombros en piezas manejables. Retirada y acopio de escombros. Limpieza de los restos de obra. Carga manual de escombros sobre camión o contenedor.
Criterio de medición de proyecto: Superficie medida según documentación gráfica de Proyecto.
Criterio de medición de obra: Se medirá la superficie realmente demolida según especificaciones de Proyecto.

| Código | Ud | Descripción | Rendimiento | Precio | Importe |
|---|---|---|---|---|---|
| mq05mai030 | h | Martillo neumático. (maquinaria) | 0.123 | 101.07 | 12.43 |
| mq05pdm110 | h | Compresor portátil diesel media presión 10 m³/min. (maquinaria) | 0.123 | 171.43 | 21.09 |
| mo112 | h | Peón especializado de albañilería. (mano de obra) | 0.135 | 83.48 | 11.27 |
| mo113 | h | Peón de albañilería. (mano de obra) | 0.143 | 82.13 | 11.74 |
| % | % | Herramienta menor | 2 % | 56.53 | 1.13 |
|  |  | Costes directos |  |  | 57.66 |
