# Sistema de encofrado para losa de escalera

- Propiedad del archivo: CYPE INGENIEROS, S.A.
- Formato: FIEBDC-3/2002
- Ámbito geográfico: Honduras
- Divisa: HNL
- Costes indirectos: 3.00 %
- Gastos generales: 13.00 %
- Beneficio industrial: 6.00 %
- IVA: 15.00 %

## E Estructuras

### EH Concreto reforzado

#### EHE Escaleras

**EHE015** m² Sistema de encofrado para losa de escalera.
Montaje y desmontaje de sistema de encofrado para formación de losa de escalera de concreto reforzado, con acabado para revestir en su cara inferior y laterales, con pasos de concreto, en planta de hasta 3 m de altura libre, formado por: superficie encofrante de tablones de madera de pino, amortizables en 10 usos; estructura soporte horizontal de tablones de madera de pino, amortizables en 10 usos y estructura soporte vertical de puntales metálicos, amortizables en 150 usos. Incluso líquido desencofrante, para evitar la adherencia del concreto al encofrado.
Incluye: Limpieza y preparación del plano de apoyo. Replanteo. Montaje del sistema de encofrado. Colocación de elementos de sustentación, fijación y apuntalamiento. Aplomado y nivelación del encofrado. Humectación del encofrado. Remoción del sistema de encofrado. Limpieza y almacenamiento del encofrado.
Criterio de medición de proyecto: Superficie de encofrado en contacto con el concreto, medida según documentación gráfica de Proyecto.
Criterio de medición de obra: Se medirá la superficie de encofrado en contacto con el concreto realmente ejecutada según especificaciones de Proyecto.

| Código | Ud | Descripción | Rendimiento | Precio | Importe |
|---|---|---|---|---|---|
| mt50spa052b | m | Tablón de madera de pino, de 20x7,2 cm. (material) | 0.750 | 161.24 | 120.93 |
| mt08eve020 | m² | Sistema de encofrado para formación de pasos en losas inclinadas de escalera de concreto reforzado, con puntales y tableros de madera. (material) | 0.200 | 443.79 | 88.76 |
| mt50spa081a | Ud | Puntal metálico telescópico, de hasta 3 m de altura. (material) | 0.016 | 491.05 | 7.86 |
| mt08cim030b | m³ | Madera de pino. (material) | 0.003 | 9067.18 | 27.20 |
| mt08var060 | kg | Puntas de acero de 20x100 mm. (material) | 0.040 | 223.17 | 8.93 |
| mt08dba010b | l | Agente desmoldeante, a base de aceites especiales, emulsionable en agua, para encofrados metálicos, fenólicos o de madera. (material) | 0.030 | 46.02 | 1.38 |
| op00sie020 |  | Sierra de disco fijo, para mesa de trabajo. | 1.000 | 0.00 | 0.00 |
| mo044 | h | Armador de encofrados. (mano de obra) | 0.931 | 125.49 | 116.83 |
| mo091 | h | Ayudante de armador de encofrados. (mano de obra) | 0.931 | 93.75 | 87.28 |
| % | % | Herramienta menor | 2 % | 459.17 | 9.18 |
|  |  | Costes directos |  |  | 468.35 |
