# Conector soldado

- Propiedad del archivo: CYPE INGENIEROS, S.A.
- Formato: FIEBDC-3/2002
- Ámbito geográfico: Honduras
- Divisa: HNL
- Costes indirectos: 3.00 %
- Gastos generales: 13.00 %
- Beneficio industrial: 6.00 %
- IVA: 15.00 %

## E Estructuras

### EH Concreto reforzado

#### EHX Losas con lámina metálica

**EHX021** Ud Conector soldado.
Conector de acero galvanizado de 19 mm de diámetro y 106 mm de altura, para su utilización sobre vigas metálicas en losas con lámina metálica de 12,5 cm de canto mínimo; fijado mediante soldadura.
Incluye: Replanteo y disposición de conectores. Fijación de conectores mediante soldadura.
Criterio de medición de proyecto: Número de unidades previstas, según documentación gráfica de Proyecto.
Criterio de medición de obra: Se medirá el número de unidades realmente ejecutadas según especificaciones de Proyecto.

| Código | Ud | Descripción | Rendimiento | Precio | Importe |
|---|---|---|---|---|---|
| mt07cem040b | Ud | Conector de acero galvanizado con cabeza de disco, de 19 mm de diámetro y 106 mm de altura, para fijar a estructura de acero mediante soldadura a la lámina colaborante. (material) | 1.000 | 46.65 | 46.65 |
| mq08sol030 | h | Equipo y elementos auxiliares para soldadura de conectores. (maquinaria) | 0.050 | 435.26 | 21.76 |
| mo047 | h | Montador de estructura metálica. (mano de obra) | 0.055 | 118.68 | 6.53 |
| % | % | Herramienta menor | 2 % | 74.94 | 1.50 |
|  |  | Costes directos |  |  | 76.44 |
