# Dintel prefabricado, de concreto pretensado, imitación madera

- Propiedad del archivo: CYPE INGENIEROS, S.A.
- Formato: FIEBDC-3/2002
- Ámbito geográfico: Honduras
- Divisa: HNL
- Costes indirectos: 3.00 %
- Gastos generales: 13.00 %
- Beneficio industrial: 6.00 %
- IVA: 15.00 %

## F Muros exteriores e interiores

### FC Dinteles, cargaderos y cajones de persiana

#### FCH Prefabricados de concreto

**FCH080** Ud Dintel prefabricado, de concreto pretensado, imitación madera.
Dintel prefabricado de concreto pretensado, de 16x19x400 cm, con barras de acero para pretensar, de 5 mm de diámetro, con un momento flector máximo de 30 kN·m, acabado imitación madera, con una mano de lasur, apoyado sobre una capa de mortero de cemento, confeccionado en obra, dosificación 1:5 Incluye: Limpieza y preparación del plano de apoyo. Replanteo y marcado de ejes de apoyo en el hueco de paso. Colocación del dintel.
Criterio de medición de proyecto: Número de unidades previstas, según documentación gráfica de Proyecto.
Criterio de medición de obra: Se medirá el número de unidades realmente ejecutadas según especificaciones de Proyecto.

| Código | Ud | Descripción | Rendimiento | Precio | Importe |
|---|---|---|---|---|---|
| mt20dhp040tb | Ud | Dintel prefabricado de concreto pretensado, de 16x19x400 cm, con barras de acero para pretensar, de 5 mm de diámetro, con un momento flector máximo de 30 kN·m, acabado imitación madera, con una mano de lasur. (material) | 1.000 | 8816.83 | 8816.83 |
| mt08aaa010a | m³ | Agua. (material) | 0.006 | 38.17 | 0.23 |
| mt01arg005a | t | Arena de cantera, para mortero mezclado en obra. (material) | 0.002 | 514.67 | 1.03 |
| mt08cem000i | kg | Cemento gris en sacos. (material) | 0.300 | 4.15 | 1.25 |
| mq06hor010 | h | Mezcladora de concreto eléctrica con una capacidad de amasado de 160 l. (maquinaria) | 0.005 | 76.31 | 0.38 |
| mo020 | h | Albañil. (mano de obra) | 0.219 | 114.04 | 24.97 |
| mo113 | h | Peón de albañilería. (mano de obra) | 0.482 | 82.13 | 39.59 |
| % | % | Herramienta menor | 2 % | 8884.28 | 177.69 |
|  |  | Costes directos |  |  | 9061.97 |
