# Encuentro de muro interior interior con paneles de sectorización con paramento

- Propiedad del archivo: CYPE INGENIEROS, S.A.
- Formato: FIEBDC-3/2002
- Ámbito geográfico: Honduras
- Divisa: HNL
- Costes indirectos: 3.00 %
- Gastos generales: 13.00 %
- Beneficio industrial: 6.00 %
- IVA: 15.00 %

## F Muros exteriores e interiores

### FI Muros interiores ligeros

#### FIM Paneles de sectorización

**FIM011** m Encuentro de muro interior interior con paneles de sectorización con paramento.
Encuentro de muro interior interior con paneles de sectorización con paramento formado por: tira de lana mineral de 100 mm de anchura realizada a partir de panel rígido de lana mineral, de 30 mm de espesor, perfil angular de lámina de acero galvanizado, de 80x25 mm y 1,5 mm de espesor y pieza de remate de lámina plegada de acero prelacado, espesor 0,6 mm, desarrollo 400 mm y 2 pliegues. Incluso tornillería para la fijación de los perfiles metálicos.
Incluye: Replanteo y corte del aislamiento. Colocación del aislamiento. Colocación de perfil angular. Colocación del aislamiento. Colocación del perfil de remate.
Criterio de medición de proyecto: Longitud medida en verdadera magnitud, según documentación gráfica de Proyecto.
Criterio de medición de obra: Se medirá, en verdadera magnitud, la longitud realmente ejecutada según especificaciones de Proyecto.

| Código | Ud | Descripción | Rendimiento | Precio | Importe |
|---|---|---|---|---|---|
| mt16lra010a | m² | Panel rígido de lana mineral, no revestido, de 30 mm de espesor, resistencia térmica 0,85 m²K/W, conductividad térmica 0,035 W/(mK), Euroclase A1 de reacción al fuego, capacidad de absorción de agua a corto plazo <=1 kg/m² y factor de resistencia a la difusión del vapor de agua 1. (material) | 0.200 | 412.13 | 82.43 |
| mt12psg400d | m | Perfil angular de lámina de acero galvanizado, de 80x25 mm y 1,5 mm de espesor. (material) | 1.000 | 76.61 | 76.61 |
| mt20rca010jm | m | Pieza de remate de lámina plegada de acero prelacado, espesor 0,6 mm, desarrollo 400 mm y 2 pliegues. (material) | 1.000 | 142.61 | 142.61 |
| mt13pst100a | Ud | Tornillo autorroscante de cabeza avellanada, de acero galvanizado, de 6 mm de diámetro y 40 mm de longitud. (material) | 10.000 | 5.43 | 54.30 |
| mt07emr100aa | Ud | Tornillo estructural de acero cincado, con arandela, de 7,5 mm de diámetro y 60 mm de longitud, de cabeza hexagonal, para atornillar directamente sobre el taladro realizado en el concreto. (material) | 15.000 | 30.58 | 458.70 |
| mt12psg081j | Ud | Tornillo autoperforante rosca-metal 3,5x11 mm. (material) | 5.000 | 0.34 | 1.70 |
| op00ato010 |  | Atornillador. | 1.000 | 0.00 | 0.00 |
| op00tal010 |  | Taladro. | 1.000 | 0.00 | 0.00 |
| mo053 | h | Montador de prefabricados interiores. (mano de obra) | 0.219 | 117.18 | 25.66 |
| mo100 | h | Ayudante de montador de prefabricados interiores. (mano de obra) | 0.219 | 85.25 | 18.67 |
| % | % | Herramienta menor | 2 % | 860.68 | 17.21 |
|  |  | Costes directos |  |  | 877.89 |
